# Trapa de registre d'acer, Revo 13 GKFI, sistema W250 "KNAUF", de 400x400 mm, per a extradossat de plaques de guix laminat

- Propietat de l'arxiu: CYPE INGENIEROS, S.A.
- Format: FIEBDC-3/2002
- Divisa: EUR
- Costos indirectes: 3.00 %
- IVA: 21.00 %

**RRY021** U Trapa de registre d'acer, Revo 13 GKFI, sistema W250 "KNAUF", de 400x400 mm, per a extradossat de plaques de guix laminat.
Trapa de registre d'acer, Revo 13 GKFI, sistema W250 "KNAUF", de 400x400 mm, formada per marc, porta, tanca i braç de seguretat, per a extradossat de plaques de guix laminat. Inclús accessoris de muntatge.
Inclou: Marcat i tall de la placa de guix laminat. Col·locació de la trapa.
Criteri d'amidament de projecte: Nombre d'unitats previstes, segons documentació gràfica de Projecte.
Criteri de mesura d'obra: Es mesurarà el nombre d'unitats realment col·locades segons especificacions de Projecte.
Criteri de valoració econòmica: El preu inclou la resolució de trobades i punts singulars.

| Codi | Ut | Descripció | Rendiment | Preu | Import |
|---|---|---|---|---|---|
| mt12ppk060i | U | Trapa de registre d'acer, Revo 13 GKFI, sistema W250 "KNAUF", de 400x400 mm, formada per marc, porta, tanca i braç de seguretat. (material) | 1.000 | 39.98 | 39.98 |
| mo053 | h | Oficial 1ª muntador de prefabricats interiors. (mà d'obra) | 0.120 | 24.57 | 2.95 |
| mo100 | h | Ajudant muntador de prefabricats interiors. (mà d'obra) | 0.120 | 21.14 | 2.54 |
| % | % | Costos directes complementaris | 2 % | 45.47 | 0.91 |
|  |  | Costos directes |  |  | 46.38 |
