# Base de morter autoanivellant de sulfat càlcic "LAFARGEHOLCIM", d'elevada conductivitat tèrmica

- Propietat de l'arxiu: CYPE Ingenieros S.A.
- Format: FIEBDC-3/2016
- Programa: Generador de preus de la construcció. CYPE Ingenieros, S.A.
- Data: 20/10/2022
- Divisa: EUR
- Costos indirectes: 3 %
- IVA: 21 %

## R Revestiments i extradossats

### RS Paviments

#### RSB Bases de paviment i grans recrescuts

**RSB027** m² Base de morter autoanivellant de sulfat càlcic "LAFARGEHOLCIM", d'elevada conductivitat tèrmica.
Base per a paviment interior, de 20 mm d'espessor, de morter autoanivellant, Agilia Suelo A Térmico "LAFARGEHOLCIM", CA - C25 - F5 segons UNE-EN 13813, abocat amb mescladora-bombadora sobre terra radiant, com a integrant d'un sistema de calefacció, preparada per rebre paviment plàstic, ceràmic, petri, de fusta o de resines polimèriques; i posterior aplicació d'agent filmogen, (0,15 l/m²). Inclús banda de panell rígid de poliestirè expandit per a la preparació dels junts perimetrals de dilatació.
Criteri de valoració econòmica: El preu no inclou el terra radiant.
Inclou: Replanteig i marcat de nivells d'acabat. Preparació de les juntes perimetrals de dilatació. Abocament i estesa de la mescla. Aplicació de l'agent filmogen.
Criteri d'amidament de projecte: Superfície mesurada segons documentació gràfica de Projecte.
Criteri de mesura d'obra: Es mesurarà la superfície realment executada segons especificacions de Projecte, sense deduir la superfície ocupada pels pilars situats dintre del seu perímetre.

| Codi | Ut | Descripció | Rendiment | Preu | Import |
|---|---|---|---|---|---|
| mt16pea020a | m² | Panell rígid de poliestirè expandit, segons UNE-EN 13163, mecanitzat lateral recte, de 10 mm d'espessor, resistència tèrmica 0,25 m²K/W, conductivitat tèrmica 0,036 W/(mK), per junta de dilatació. (material) | 0.1 | 0.92 | 0.092 |
| mt09mal025d | m³ | Morter autoanivellant, Agilia Suelo A Térmico "LAFARGEHOLCIM", CA - C25 - F5 segons UNE-EN 13813, a base de sulfat càlcic, conductivitat tèrmica > 2,2 W/(mK), resistència a compressió > 25.000 kN/m² i resistència a flexió > 5.000 kN/m², per a espessors de 2,0 a 3,5 cm, utilitzat en anivellació de paviments. (material) | 0.02 | 572 | 11.440 |
| mt08cur020a | l | Agent filmogen, per la cura de formigons i morters. (material) | 0.15 | 1.56 | 0.234 |
| mq06pym020 | h | Mescladora-bombadora per morters autoanivellants. (maquinària) | 0.05 | 10.91 | 0.546 |
| mo031 | h | Oficial 1ª aplicador de morter autoanivellant. (mà d'obra) | 0.035 | 25.57 | 0.895 |
| mo069 | h | Ajudant aplicador de morter autoanivellant. (mà d'obra) | 0.027 | 22.73 | 0.614 |
| % | % | Costos directes complementaris | 2 % | 13.821 | 0.276 |
|  |  | Costos directes |  |  | 14.097 |

Residus:
- col·locació: mt16pea020a; factor de residu 0.048
- col·locació: mt09mal025d; factor de residu 0.012

## Recursos

**mt16pea020a** m² Panell rígid de poliestirè expandit
Dades tècniques: Cost energètic 29.913 MJ; Emissió de CO2 1.057 kg; Codi LER 17 06 04; Massa de l'element 0.3 kg; Volum 0.0005 m3
Residus:
- embalatge: re170203 Plàstic. (component de residu); rendiment 0.024 kg; Codi LER 17 02 03; Massa de l'element 1 kg; Volum 0.001667 m3

**mt09mal025d** m³ Morter autoanivellant
Dades tècniques: Cost energètic 3724.000 MJ; Emissió de CO2 323.000 kg; Codi LER 17 01 01; Massa de l'element 1900 kg; Volum 1.266667 m3
