# Solera seca. Sistema "PLACO"

- Propietat de l'arxiu: CYPE Ingenieros S.A.
- Format: FIEBDC-3/2016
- Programa: Generador de preus de la construcció. CYPE Ingenieros, S.A.
- Data: 11/03/2024
- Divisa: EUR
- Costos indirectes: 3 %
- IVA: 21 %

## R Revestiments i extradossats

### RS Paviments

#### RSB Bases de paviment i grans recrescuts

**RSB050** m² Solera seca. Sistema "PLACO".
Solera seca. Sistema Placo Force Floor "PLACO", constituït per: barrera de vapor formada per film de polietilè de 0,2 mm d'espessor; panell rígid de llana mineral, segons UNE-EN 13162, no revestit, de 20 mm d'espessor, resistència tèrmica 0,45 m²K/W, conductivitat tèrmica 0,041 W/(mK); placa de solera seca, Solera Rigidur 20 "PLACO", de 20 mm d'espessor, amb les vores longitudinals encadellades composta per dues plaques de guix laminat reforçat amb fibres, enganxades en fàbrica, de 10 mm. Inclús banda estanca autoadhesiva, Banda 45 "PLACO", adhesiu Rigidur Nature Line Suelo "PLACO", per al segellament de junts entre plaques i cargols per a la fixació de les plaques.
Criteri de valoració econòmica: El preu no inclou la superfície suport.
Inclou: Col·locació del film de polietilè. Col·locació de la banda perimetral. Col·locació de l'aïllament. Col·locació de les plaques.
Criteri d'amidament de projecte: Superfície mesurada segons documentació gràfica de Projecte.
Criteri de mesura d'obra: Es mesurarà la superfície realment executada segons especificacions de Projecte, sense deduir la superfície ocupada pels pilars situats dintre del seu perímetre.

| Codi | Ut | Descripció | Rendiment | Preu | Import |
|---|---|---|---|---|---|
| mt15mbv100a | m² | Film de polietilè, de 0,2 mm d'espessor. (material) | 1.1 | 0.3 | 0.330 |
| mt12plj020c | m | Banda estanca autoadhesiva, Banda 45 "PLACO", d'escuma de polietilè de cel·les tancades, de 3 mm d'espessor i 45 mm d'amplada, per a l'estanquitat i aïllament del perímetre en soleres. (material) | 1.1 | 0.47 | 0.517 |
| mt16lra012a | m² | Panell rígid de llana mineral, segons UNE-EN 13162, no revestit, de 20 mm d'espessor, resistència tèrmica 0,45 m²K/W, conductivitat tèrmica 0,041 W/(mK), Euroclasse A1 de reacció al foc segons UNE-EN 13501-1, densitat 90 kg/m³, calor específic 840 J/kgK, capacitat d'absorció d'aigua a curt termini <=1 kg/m² i factor de resistència a la difusió del vapor d'aigua 1,3. (material) | 1.5 | 9.78 | 14.670 |
| mt12pss010a | m² | Placa de solera seca, Solera Rigidur 20 "PLACO", de 20 mm d'espessor, amb les vores longitudinals encadellades composta per dues plaques de guix laminat reforçat amb fibres, enganxades en fàbrica, de 10 mm. (material) | 1.05 | 26.54 | 27.867 |
| mt12pss020a | kg | Adhesiu Rigidur Nature Line Suelo "PLACO". (material) | 0.04 | 12.77 | 0.511 |
| mt12plt050b | U | Cargol autoroscant Rigidur 30 "PLACO", amb cap de trompeta, de 30 mm de longitud. (material) | 12 | 0.02 | 0.240 |
| mo053 | h | Oficial 1ª muntador de prefabricats interiors. (mà d'obra) | 0.36 | 29.34 | 10.562 |
| mo100 | h | Ajudant muntador de prefabricats interiors. (mà d'obra) | 0.36 | 25.28 | 9.101 |
| % | % | Costos directes complementaris | 2 % | 63.798 | 1.276 |
|  |  | Costos directes |  |  | 65.074 |

Residus:
- col·locació: mt15mbv100a Film de polietilè, de 0,2 mm d'espessor; factor de residu 0.06
- col·locació: mt12plj020c; factor de residu 0.06
- col·locació: mt16lra012a; factor de residu 0.0477089
- col·locació: mt12plt050b Cargol autoroscant Rigidur 30 "PLACO", amb cap de trompeta, de 30 mm de longitud; factor de residu 0.00529412

## Recursos

**mt15mbv100a** m² Film de polietilè, de 0,2 mm d'espessor
Dades tècniques: Cost energètic 29.185 MJ; Emissió de CO2 1.068 kg; Codi LER 17 06 04; Massa de l'element 0.196 kg; Volum 0.000327 m3
Residus:
- embalatge: re170203 Plàstic. (component de residu); rendiment 0.024 kg; Codi LER 17 02 03; Massa de l'element 1 kg; Volum 0.001667 m3

**mt12plj020c** m Banda estanca autoadhesiva
Dades tècniques: Cost energètic 1.399 MJ; Emissió de CO2 0.051 kg; Codi LER 17 06 04; Massa de l'element 0.0095 kg; Volum 0.000016 m3
Residus:
- embalatge: re170203 Plàstic; rendiment 0.001 kg

**mt16lra012a** m² Panell rígid de llana mineral
Dades tècniques: Cost energètic 106.359 MJ; Emissió de CO2 2.816 kg; Codi LER 17 06 04; Massa de l'element 1.8 kg; Volum 0.003 m3
Residus:
- embalatge: re170203 Plàstic; rendiment 0.024 kg

**mt12plt050b** U Cargol autoroscant Rigidur 30 "PLACO", amb cap de trompeta, de 30 mm de longitud
Dades tècniques: Cost energètic 0.017 MJ; Emissió de CO2 0.002 kg; Codi LER 17 04 05; Massa de l'element 0.0017 kg
Residus:
- embalatge: re150101 Envasos de paper i cartró. (component de residu); rendiment 0.001 kg; Codi LER 15 01 01; Massa de l'element 1 kg; Volum 0.001333 m3
