# Entornpeu d'acer inoxidable

- Propietat de l'arxiu: CYPE Ingenieros S.A.
- Format: FIEBDC-3/2016
- Programa: Generador de preus de la construcció. CYPE Ingenieros, S.A.
- Data: 27/05/2025
- Divisa: EUR
- Costos indirectes: 3 %
- IVA: 21 %

## R Revestiments i extradossats

### RS Paviments

#### RSD Acabats de paviment

**RSD010** m Entornpeu d'acer inoxidable.
Entornpeu d'acer inoxidable AISI 304, acabat raspallat, de 60 mm d'altura. COL·LOCACIÓ: amb adhesiu.
Inclou: Neteja i preparació de la superfície suport. Replanteig. Tall de l'entornpeu. Col·locació i fixació de l'entornpeu. Resolució de cantonades i trobades. Neteja final.
Criteri d'amidament de projecte: Longitud mesurada segons documentació gràfica de Projecte, sense incloure buits de portes. No s'ha incrementat l'amidament per trencaments i retallades, ja que en la descomposició s'ha considerat un 5% més de peces.
Criteri de mesura d'obra: Es mesurarà la longitud realment executada segons especificacions de Projecte.

| Codi | Ut | Descripció | Rendiment | Preu | Import |
|---|---|---|---|---|---|
| mt47adc110a | kg | Adhesiu especial de poliuretà bicomponent. (material) | 0.06 | 4.67 | 0.280 |
| mt18rpp020a | m | Entornpeu d'acer inoxidable AISI 304, acabat raspallat, de 60 mm d'altura, inclús peces per a unions, resolució d'angles i terminacions. (material) | 1.05 | 28.76 | 30.198 |
| mo023 | h | Oficial 1ª enrajolador. (mà d'obra) | 0.144 | 29.67 | 4.272 |
| % | % | Costos directes complementaris | 2 % | 34.750 | 0.695 |
|  |  | Costos directes |  |  | 35.445 |

Residus:
- col·locació: mt47adc110a Adhesiu especial de poliuretà bicomponent; factor de residu 0.038685
- col·locació: mt18rpp020a; factor de residu 0.0045

## Recursos

**mt47adc110a** kg Adhesiu especial de poliuretà bicomponent
Dades tècniques: Cost energètic 144.471 MJ; Emissió de CO2 7.014 kg; Codi LER 17 09 04; Massa de l'element 1 kg; Volum 0.000667 m3
Residus:
- embalatge: re170203 Plàstic. (component de residu); rendiment 0.003 kg; Codi LER 17 02 03; Massa de l'element 1 kg; Volum 0.001667 m3

**mt18rpp020a** m Entornpeu d'acer inoxidable AISI 304
Dades tècniques: Cost energètic 260.304 MJ; Emissió de CO2 38.188 kg; Codi LER 17 04 05; Massa de l'element 5.45 kg; Volum 0.002595 m3
Residus:
- embalatge: re170203 Plàstic; rendiment 0.008 kg
