# Suport de paviment flotant, de plàstic, de 15 mm d'altura, sobre llosa, per a la posterior col·locació del paviment (no inclòs en aquest preu)

- Propietat de l'arxiu: CYPE INGENIEROS, S.A.
- Format: FIEBDC-3/2002
- Divisa: EUR
- Costos indirectes: 3.00 %
- IVA: 21.00 %

**RSE210** U Suport de paviment flotant, de plàstic, de 15 mm d'altura, sobre llosa, per a la posterior col·locació del paviment (no inclòs en aquest preu).
Suport de paviment flotant, de plàstic, de 15 mm d'altura i 180 mm de diàmetre, sobre llosa, per a la posterior col·locació del paviment (no inclòs en aquest preu). Fins i tot replanteig.
Inclou: Replanteig. Col·locació del suport.
Criteri d'amidament de projecte: Nombre d'unitats previstes, segons documentació gràfica de Projecte.
Criteri de mesura d'obra: Es mesurarà el nombre d'unitats realment executades segons especificacions de Projecte.

| Codi | Ut | Descripció | Rendiment | Preu | Import |
|---|---|---|---|---|---|
| mt18jrs720a | U | Suport de paviment flotant, de plàstic, de 15 mm d'altura i 180 mm de diàmetre. (material) | 1.000 | 3.59 | 3.59 |
| mo011 | h | Oficial 1ª muntador. (mà d'obra) | 0.116 | 25.32 | 2.94 |
| mo080 | h | Ajudant muntador. (mà d'obra) | 0.116 | 21.75 | 2.52 |
| % | % | Costos directes complementaris | 2 % | 9.05 | 0.18 |
|  |  | Costos directes |  |  | 9.23 |
