# Estora tèxtil

- Propietat de l'arxiu: CYPE Ingenieros S.A.
- Format: FIEBDC-3/2016
- Programa: Generador de preus de la construcció. CYPE Ingenieros, S.A.
- Data: 25/01/2025
- Divisa: EUR
- Costos indirectes: 3 %
- IVA: 21 %

## R Revestiments i extradossats

### RS Paviments

#### RSF Catifes i estores

**RSF013** m² Estora tèxtil.
Estora de rissos de vinil entrellaçats, color blau, espessor total 14 mm, ús interior i exterior, enrotllable, instal·lat en encaixos de paviment format per fossa de 14 mm de profunditat (no inclosa en aquest preu). Inclús preparació de la superfície suport.
Inclou: Preparació de la superfície suport. Col·locació de l'estora.
Criteri d'amidament de projecte: Superfície mesurada segons documentació gràfica de Projecte.
Criteri de mesura d'obra: Es mesurarà la superfície realment executada segons especificacions de Projecte.

| Codi | Ut | Descripció | Rendiment | Preu | Import |
|---|---|---|---|---|---|
| mt18fet010a | m² | Estora de rissos de vinil entrellaçats, color blau, espessor total 14 mm, ús interior i exterior, enrotllable, per a instal·lar en encaixos de paviment format per fossa de 14 mm de profunditat. (material) | 1 | 36.86 | 36.860 |
| mo027 | h | Oficial 1ª instal·lador de moquetes i revestiments tèxtils. (mà d'obra) | 0.036 | 29.67 | 1.068 |
| mo065 | h | Ajudant instal·lador de moquetes i revestiments tèxtils. (mà d'obra) | 0.036 | 26.39 | 0.950 |
| % | % | Costos directes complementaris | 2 % | 38.878 | 0.778 |
|  |  | Costos directes |  |  | 39.656 |
