# Paviment industrial, sistema Paviland Industrial "GRUPO PUMA"

- Propietat de l'arxiu: CYPE Ingenieros S.A.
- Format: FIEBDC-3/2016
- Programa: Generador de preus de la construcció. CYPE Ingenieros, S.A.
- Data: 11/03/2024
- Divisa: EUR
- Costos indirectes: 3 %
- IVA: 21 %

## R Revestiments i extradossats

### RS Paviments

#### RSI Sistemes de paviments industrials i decoratius

**RSI008** m² Paviment industrial, sistema Paviland Industrial "GRUPO PUMA".
Paviment industrial, realitzat amb el sistema Paviland Industrial "GRUPO PUMA", constituït per: solera de formigó amb addició de fibres de 20 cm d'espessor, realitzada amb formigó HM-20/B/20/X0 fabricat en central i abocament des de camió amb un contingut de fibres sense funció estructural, fibres de polipropilè Paviland Fibras "GRUPO PUMA" de 0,6 kg/m³, estès i vibrat manual mitjançant regla vibrant; i aplicació sobre el formigó fresc de capa de rodolament de morter enduridor Paviland Industrial "GRUPO PUMA", color Gris (4 kg/m²), amb acabat superficial mitjançant remolinat mecànic.
Criteri de valoració econòmica: El preu no inclou la base de la solera ni l'execució i el segellat dels junts.
Inclou: Preparació de la superfície de recolzament del formigó. Replanteig dels junts de construcció i de dilatació. Estesa de nivells mitjançant tocaments, mestres de formigó o regles. Reg de la superfície base. Mesclat en camió formigonera. Abocat, estesa i vibrat del formigó. Resolució de trobades i punts singulars. Espolsament manual sobre el formigó fresc. Fratasado mecànic de la superfície. Curat del formigó. Neteja final del paviment.
Criteri d'amidament de projecte: Superfície mesurada en projecció horitzontal, segons documentació gràfica de Projecte.
Criteri de mesura d'obra: Es mesurarà, en projecció horitzontal, la superfície realment executada segons especificacions de Projecte.

| Codi | Ut | Descripció | Rendiment | Preu | Import |
|---|---|---|---|---|---|
| mt10hmf010tLb | m³ | Formigó HM-20/B/20/X0, fabricat en central. (material) | 0.21 | 85.8 | 18.018 |
| mt08fip010d | kg | Fibres de polipropilè Paviland Fibras "GRUPO PUMA", per a preveure fissures per retracció en elements de formigó. (material) | 0.12 | 5.78 | 0.694 |
| mt09hip010cs | kg | Morter enduridor Paviland Industrial "GRUPO PUMA", color Gris, compost de ciment d'alta resistència, àrids seleccionats, pigments i additius, d'alta resistència a la abrasió, aplicat com acabat del formigó arremolinat, espolsat superficialment a sobre el formigó fresc. (material) | 4 | 0.25 | 1.000 |
| mq04dua020b | h | Dúmper de descàrrega frontal de 2 t de càrrega útil. (maquinària) | 0.038 | 10.38 | 0.394 |
| mq06vib020 | h | Regla vibrant de 3 m. (maquinària) | 0.032 | 5.23 | 0.167 |
| mq06fra010 | h | Arremolinadora mecànica de formigó. (maquinària) | 0.555 | 5.68 | 3.152 |
| mo121 | h | Oficial 1ª aplicador de paviments industrials. (mà d'obra) | 0.705 | 28.42 | 20.036 |
| mo122 | h | Ajudant aplicador de paviments industrials. (mà d'obra) | 0.849 | 25.28 | 21.463 |
| % | % | Costos directes complementaris | 2 % | 64.924 | 1.298 |
|  |  | Costos directes |  |  | 66.222 |

Residus:
- col·locació: mt10hmf010tLb Formigó HM-20/B/20/X0, fabricat en central; factor de residu 0.00135719
- col·locació: mt08fip010d Fibres de polipropilè Paviland Fibras "GRUPO PUMA", per a preveure fissures per retracció en elements de formigó; factor de residu 0.0165
- col·locació: mt09hip010cs; factor de residu 0.07

## Recursos

**mt10hmf010tLb** m³ Formigó HM-20/B/20/X0, fabricat en central
Dades tècniques: Cost energètic 1840.000 MJ; Emissió de CO2 230.000 kg; Codi LER 17 01 01; Massa de l'element 2300 kg; Volum 1.533333 m3

**mt08fip010d** kg Fibres de polipropilè Paviland Fibras "GRUPO PUMA", per a preveure fissures per retracció en elements de formigó
Dades tècniques: Cost energètic 93.221 MJ; Emissió de CO2 2.924 kg; Codi LER 17 02 03; Massa de l'element 1 kg; Volum 0.001667 m3
Residus:
- embalatge: re170203 Plàstic. (component de residu); rendiment 0.003 kg; Codi LER 17 02 03; Massa de l'element 1 kg; Volum 0.001667 m3

**mt09hip010cs** kg Morter enduridor Paviland Industrial "GRUPO PUMA"
Dades tècniques: Cost energètic 2.251 MJ; Emissió de CO2 0.184 kg; Codi LER 17 09 04; Massa de l'element 1 kg; Volum 0.000667 m3
Residus:
- embalatge: re170203 Plàstic; rendiment 0.003 kg
