# Paviment laminat

- Propietat de l'arxiu: CYPE Ingenieros S.A.
- Format: FIEBDC-3/2016
- Programa: Generador de preus de la construcció. CYPE Ingenieros, S.A.
- Data: 11/03/2024
- Divisa: EUR
- Costos indirectes: 3 %
- IVA: 21 %

## R Revestiments i extradossats

### RS Paviments

#### RSL Laminats

**RSL010** m² Paviment laminat.
Paviment laminat, de lamel·les de 1200x190 mm, Classe 21: Domèstic moderat, resistència a l'abrasió AC1, format per tauler base de HDF laminat decoratiu en pi, acabat amb capa superficial de protecció plàstica, emboetat amb adhesiu amb classe de durabilitat D3 en els junts. Tot el conjunt instal·lat en sistema flotant encadellat sobre làmina d'escuma de polietilè d'alta densitat de 3 mm d'espessor. Inclús motllures tapajuntes adhesiu i accessoris de muntatge per al paviment laminat.
Inclou: Col·locació de la base de polietilè. Col·locació i retall de la primera filada per una cantonada de l'habitació. Col·locació i retall de les següents filades. Encolat de les taules. Neteja de restes d'adhesiu que puguin vessar per les juntes. Col·locació i retall de l'última filada. Tall de les peces per acoblaments, cantonades i racons. Fixació de les peces sobre el parament. Ocultació de la fixació per massillat.
Criteri d'amidament de projecte: Superfície útil, mesura segons documentació gràfica de Projecte. No s'ha incrementat l'amidament per trencaments i retallades, ja que en la descomposició s'ha considerat un 5% més de peces.
Criteri de mesura d'obra: Es mesurarà la superfície realment executada segons especificacions de Projecte.

| Codi | Ut | Descripció | Rendiment | Preu | Import |
|---|---|---|---|---|---|
| mt16pnc020a | m² | Làmina d'escuma de polietilè d'alta densitat de 3 mm d'espessor; proporcionant una reducció del nivell global de pressió de soroll d'impactes de 16 dB. (material) | 1.1 | 0.52 | 0.572 |
| mt16aaa030 | m | Cinta autoadhesiva per closa de juntes. (material) | 0.44 | 0.3 | 0.132 |
| mt18lpg010ag | m² | Paviment laminat, instal·lació amb cola, Classe 21: Domèstic moderat, resistència a l'abrasió AC1, espessor 7 mm i dimensions 1200x190 mm, format per: tauler base de HDF, laminat decoratiu de pi de 0,2 mm i amb capa superficial de protecció plàstica. Segons UNE-EN 13329 i UNE-EN 14041. (material) | 1.05 | 10.39 | 10.910 |
| mt18mva070 | l | Adhesiu, amb classe de durabilitat D3 segons UNE-EN 204. (material) | 0.05 | 3.59 | 0.180 |
| mo028 | h | Oficial 1ª instal·lador de paviments laminats. (mà d'obra) | 0.12 | 28.42 | 3.410 |
| mo066 | h | Ajudant instal·lador de paviments laminats. (mà d'obra) | 0.096 | 25.28 | 2.427 |
| % | % | Costos directes complementaris | 2 % | 17.631 | 0.353 |
|  |  | Costos directes |  |  | 17.984 |

Residus:
- col·locació: mt16pnc020a; factor de residu 0.06
- col·locació: mt16aaa030 Cinta autoadhesiva per closa de juntes; factor de residu 0.07
- col·locació: mt18lpg010ag; factor de residu 0.014
- col·locació: mt18mva070 Adhesiu, amb classe de durabilitat D3 segons UNE-EN 204; factor de residu 0.06

## Recursos

**mt16pnc020a** m² Làmina d'escuma de polietilè d'alta densitat de 3 mm d'espessor; proporcionant una reducció del nivell global de
Dades tècniques: Cost energètic 10.548 MJ; Emissió de CO2 0.407 kg; Codi LER 17 06 04; Massa de l'element 0.06 kg; Volum 0.0001 m3
Residus:
- embalatge: re170203 Plàstic. (component de residu); rendiment 0.024 kg; Codi LER 17 02 03; Massa de l'element 1 kg; Volum 0.001667 m3

**mt16aaa030** m Cinta autoadhesiva per closa de juntes
Dades tècniques: Cost energètic 0.339 MJ; Emissió de CO2 0.017 kg; Codi LER 17 06 04; Massa de l'element 0.0025 kg; Volum 0.000004 m3
Residus:
- embalatge: re170203 Plàstic; rendiment 0.001 kg

**mt18lpg010ag** m² Paviment laminat
Dades tècniques: Cost energètic 953.786 MJ; Emissió de CO2 -12.876 kg; Codi LER 17 02 01; Massa de l'element 7 kg; Volum 0.006364 m3
Residus:
- embalatge: re170203 Plàstic; rendiment 0.03 kg

**mt18mva070** l Adhesiu, amb classe de durabilitat D3 segons UNE-EN 204
Dades tècniques: Cost energètic 0.413 MJ; Emissió de CO2 0.021 kg; Codi LER 17 09 04; Massa de l'element 1.2 kg; Volum 0.0008 m3
Residus:
- embalatge: re150104 Envasos metàl·lics. (component de residu); rendiment 0.042 kg; Codi LER 15 01 04; Massa de l'element 1 kg; Volum 0.001667 m3
