# Junt de retracció en paviment continu de formigó, mitjançant tall amb disc de diamant

- Propietat de l'arxiu: CYPE Ingenieros S.A.
- Format: FIEBDC-3/2016
- Programa: Generador de preus de la construcció. CYPE Ingenieros, S.A.
- Data: 11/03/2024
- Divisa: EUR
- Costos indirectes: 3 %
- IVA: 21 %

## R Revestiments i extradossats

### RS Paviments

#### RSN Junts en paviments continus de formigó

**RSN100** m Junt de retracció en paviment continu de formigó, mitjançant tall amb disc de diamant.
Junt de retracció en paviment continu de formigó, de 5 a 10 mm d'amplada i 20 mm de profunditat, mitjançant tall amb disc de diamant.
Inclou: Replanteig de la junta. Cort del formigó. Neteja final de la junta.
Criteri d'amidament de projecte: Longitud mesurada segons documentació gràfica de Projecte.
Criteri de mesura d'obra: Es mesurarà la longitud realment executada segons especificacions de Projecte.

| Codi | Ut | Descripció | Rendiment | Preu | Import |
|---|---|---|---|---|---|
| mq06cor020 | h | Equip per a tall de juntes en soleres de formigó. (maquinària) | 0.15 | 10.64 | 1.596 |
| mo112 | h | Peó especialitzat construcció. (mà d'obra) | 0.18 | 24.59 | 4.426 |
| % | % | Costos directes complementaris | 2 % | 6.022 | 0.120 |
|  |  | Costos directes |  |  | 6.142 |

Residus:
- demolició: ruo170101 Formigó (formigons, morters i prefabricats). (component de residu); rendiment 0.322 kg; Codi LER 17 01 01; Massa de l'element 1 kg; Volum 0.000667 m3
