# Entornpeu de suro

- Propietat de l'arxiu: CYPE Ingenieros S.A.
- Format: FIEBDC-3/2016
- Programa: Generador de preus de la construcció. CYPE Ingenieros, S.A.
- Data: 11/03/2024
- Divisa: EUR
- Costos indirectes: 3 %
- IVA: 21 %

## R Revestiments i extradossats

### RS Paviments

#### RSO De suro

**RSO011** m Entornpeu de suro.
Entornpeu de suro en peces de 700x70x8 mm. COL·LOCACIÓ: en interiors amb adhesiu vinílic en dispersió aquosa.
Inclou: Replanteig. Tall de les peces. Fixació de les peces sobre el parament. Resolució de cantonades i trobades.
Criteri d'amidament de projecte: Longitud mesurada segons documentació gràfica de Projecte, sense incloure buits de portes. No s'ha incrementat l'amidament per trencaments i retallades, ja que en la descomposició s'ha considerat un 5% més de peces.
Criteri de mesura d'obra: Es mesurarà la longitud realment executada segons especificacions de Projecte.

| Codi | Ut | Descripció | Rendiment | Preu | Import |
|---|---|---|---|---|---|
| mt18rmb010 | m | Entornpeu de suro en peces de 700x70x8 mm, acabat envernissat en taller. (material) | 1.05 | 3.05 | 3.203 |
| mt18mlv020b | l | Adhesiu vinílic en dispersió aquosa, amb classe de durabilitat D3, segons UNE-EN 204. (material) | 0.05 | 2.66 | 0.133 |
| mo011 | h | Oficial 1ª muntador. (mà d'obra) | 0.12 | 29.34 | 3.521 |
| % | % | Costos directes complementaris | 2 % | 6.857 | 0.137 |
|  |  | Costos directes |  |  | 6.994 |

Residus:
- col·locació: mt18rmb010 Entornpeu de suro en peces de 700x70x8 mm, acabat envernissat en taller; factor de residu 0.0129864

## Recursos

**mt18rmb010** m Entornpeu de suro en peces de 700x70x8 mm, acabat envernissat en taller
Dades tècniques: Cost energètic 94.792 MJ; Emissió de CO2 -2.398 kg; Codi LER 17 02 01; Massa de l'element 1.4 kg; Volum 0.001273 m3
Residus:
- embalatge: re170203 Plàstic. (component de residu); rendiment 0.002 kg; Codi LER 17 02 03; Massa de l'element 1 kg; Volum 0.001667 m3
