# Paviment de linòleum, acústic, en rotllo

- Propietat de l'arxiu: CYPE Ingenieros S.A.
- Format: FIEBDC-3/2016
- Programa: Generador de preus de la construcció. CYPE Ingenieros, S.A.
- Data: 06/06/2025
- Divisa: EUR
- Costos indirectes: 3 %
- IVA: 21 %

## R Revestiments i extradossats

### RS Paviments

#### RSS De cautxú, de linòleum i vinílics

**RSS025** m² Paviment de linòleum, acústic, en rotllo.
Paviment de linòleum, acústic, de 4,0 mm d'espessor, amb tractament antiestàtic, acabat llis, color a escollir, subministrat en rotllos de 200 cm d'amplada; pes total: 3500 g/m²; classificació UPEC: U4 P3 E1 C2; classificació a l'ús, segons UNE-EN ISO 10874: classe 23 per a ús domèstic; classe 34 per a ús comercial; classe 42 per a ús industrial; reducció del soroll d'impactes 16 dB, segons UNE-EN ISO 10140; Euroclasse Cfl-s1 de reacció al foc, segons UNE-EN 13501-1. Col·locació en obra: amb adhesiu a base de copolímers acrílics modificats en dispersió aquosa, sobre capa fina d'anivellació.
Criteri de valoració econòmica: El preu no inclou la capa fina d'anivellació.
Inclou: Replanteig i retallada del paviment. Aplicació de l'adhesiu. Col·locació del paviment. Soldat d'unió i junts entre rotllos. Resolució de trobades i punts singulars. Eliminació i neteja del material sobrant. Neteja final del paviment.
Criteri d'amidament de projecte: Superfície mesurada segons documentació gràfica de Projecte, deduint els buits de superfície major de 1 m².
Criteri de mesura d'obra: Es mesurarà la superfície realment executada segons especificacions de Projecte, deduint els buits de superfície major de 1 m².

| Codi | Ut | Descripció | Rendiment | Preu | Import |
|---|---|---|---|---|---|
| mt18adq020a | kg | Adhesiu a base de copolímers acrílics modificats en dispersió aquosa, sense dissolvents, color beige, per a aplicar en interiors, per a l'encolat de paviments de PVC, linòleum i moqueta. (material) | 0.375 | 4.09 | 1.534 |
| mt18dsi026a | m² | Làmina homogènia de linòleum, de 4 mm d'espessor, amb tractament antiestàtic, obtinguda mitjançant procés de calandratge i compactat de farines de suro i fusta, oli de llinosa, resines i pigments naturals, i revestida per la seva cara inferior amb làmina d'escuma de poliuretà de 1,5 mm d'espessor; acabat llis, color a escollir; subministrada en rotllos de 200 cm d'amplada; pes total: 3500 g/m²; classificació UPEC: U4 P3 E1 C2; classificació a l'ús, segons UNE-EN ISO 10874: classe 23 per a ús domèstic; classe 34 per a ús comercial; classe 42 per a ús industrial; reducció del soroll d'impactes 16 dB, segons UNE-EN ISO 10140; Euroclasse Cfl-s1 de reacció al foc, segons UNE-EN 13501-1. (material) | 1.05 | 31.72 | 33.306 |
| mo026 | h | Oficial 1ª instal·lador de revestiments flexibles. (mà d'obra) | 0.216 | 29.67 | 6.409 |
| mo064 | h | Ajudant instal·lador de revestiments flexibles. (mà d'obra) | 0.12 | 26.39 | 3.167 |
| % | % | Costos directes complementaris | 2 % | 44.416 | 0.888 |
|  |  | Costos directes |  |  | 45.304 |

Residus:
- col·locació: mt18dsi026a; factor de residu 0.035

## Recursos

**mt18dsi026a** m² Làmina homogènia de linòleum
Dades tècniques: Cost energètic 456.077 MJ; Emissió de CO2 16.262 kg; Codi LER 17 02 03; Massa de l'element 3.5 kg; Volum 0.005833 m3
Residus:
- embalatge: re170203 Plàstic. (component de residu); rendiment 0.07 kg; Codi LER 17 02 03; Massa de l'element 1 kg; Volum 0.001667 m3
