# Paviment vinílic homogeni, antilliscant, per a ús en cambres humides, en rotllo

- Propietat de l'arxiu: CYPE Ingenieros S.A.
- Format: FIEBDC-3/2016
- Programa: Generador de preus de la construcció. CYPE Ingenieros, S.A.
- Data: 06/06/2025
- Divisa: EUR
- Costos indirectes: 3 %
- IVA: 21 %

## R Revestiments i extradossats

### RS Paviments

#### RSS De cautxú, de linòleum i vinílics

**RSS036** m² Paviment vinílic homogeni, antilliscant, per a ús en cambres humides, en rotllo.
Paviment vinílic homogeni, antilliscant, per a ús en cambres humides, de 2,0 mm d'espessor, amb tacs en relleu, color a escollir; subministrat en rotllos de 200 cm d'amplada; pes total: 3150 g/m²; classificació a l'ús, segons UNE-EN ISO 10874: classe 23 per a ús domèstic; classe 34 per a ús comercial; classe 43 per a ús industrial; Euroclasse Bfl-s1 de reacció al foc, segons UNE-EN 13501-1. Col·locació en obra: amb adhesiu de poliuretà bicomponent per a aplicar en interiors i exteriors, per a l'encolat de paviments de PVC, sobre capa fina d'anivellació.
Criteri de valoració econòmica: El preu no inclou la capa fina d'anivellació.
Inclou: Replanteig i retallada del paviment. Aplicació de l'adhesiu. Col·locació del paviment. Soldat d'unió i junts entre rotllos. Resolució de trobades i punts singulars. Eliminació i neteja del material sobrant. Neteja final del paviment.
Criteri d'amidament de projecte: Superfície útil, mesura segons documentació gràfica de Projecte, deduint els buits de superfície major de 1 m².
Criteri de mesura d'obra: Es mesurarà la superfície realment executada segons especificacions de Projecte, deduint els buits de superfície major de 1 m².

| Codi | Ut | Descripció | Rendiment | Preu | Import |
|---|---|---|---|---|---|
| mt18adq010a | kg | Adhesiu de poliuretà bicomponent per a aplicar en interiors i exteriors, per a l'encolat de paviments de PVC, sense dissolvents ni plastificants, color beige. (material) | 0.225 | 5.68 | 1.278 |
| mt18dsi040a | m² | Làmina homogènia de PVC, antilliscant, per a ús en cambres humides, de 2 mm d'espessor, amb tacs en relleu, color a escollir; subministrada en rotllos de 200 cm d'amplada; pes total: 3150 g/m²; classificació a l'ús, segons UNE-EN ISO 10874: classe 23 per a ús domèstic; classe 34 per a ús comercial; classe 43 per a ús industrial; Euroclasse Bfl-s1 de reacció al foc, segons UNE-EN 13501-1. (material) | 1.1 | 27.2 | 29.920 |
| mo026 | h | Oficial 1ª instal·lador de revestiments flexibles. (mà d'obra) | 0.518 | 29.67 | 15.369 |
| mo064 | h | Ajudant instal·lador de revestiments flexibles. (mà d'obra) | 0.288 | 26.39 | 7.600 |
| % | % | Costos directes complementaris | 2 % | 54.167 | 1.083 |
|  |  | Costos directes |  |  | 55.250 |

Residus:
- col·locació: mt18adq010a; factor de residu 0.03292
- col·locació: mt18dsi040a; factor de residu 0.0395721

## Recursos

**mt18adq010a** kg Adhesiu de poliuretà bicomponent per a aplicar en interiors i exteriors
Dades tècniques: Cost energètic 144.471 MJ; Emissió de CO2 7.014 kg; Codi LER 17 09 04; Massa de l'element 1 kg; Volum 0.000667 m3
Residus:
- embalatge: re170203 Plàstic. (component de residu); rendiment 0.003 kg; Codi LER 17 02 03; Massa de l'element 1 kg; Volum 0.001667 m3

**mt18dsi040a** m² Làmina homogènia de PVC
Dades tècniques: Cost energètic 143.102 MJ; Emissió de CO2 15.550 kg; Codi LER 17 02 03; Massa de l'element 3.15 kg; Volum 0.00525 m3
Residus:
- embalatge: re170203 Plàstic; rendiment 0.037 kg
