# Paviment flexible tèxtil

- Propietat de l'arxiu: CYPE Ingenieros S.A.
- Format: FIEBDC-3/2016
- Programa: Generador de preus de la construcció. CYPE Ingenieros, S.A.
- Data: 11/03/2024
- Divisa: EUR
- Costos indirectes: 3 %
- IVA: 21 %

## R Revestiments i extradossats

### RS Paviments

#### RST Tèxtils (moquetes)

**RST010** m² Paviment flexible tèxtil.
Paviment de moqueta de fibra sintètica 100% poliamida, tipus bucle, fabricada per procés tufting, subministrada en rotllos de 4x20 m. Col·locació en obra: amb ????????????????????, sobre capa fina d'anivellació.
Criteri de valoració econòmica: El preu no inclou la capa fina d'anivellació.
Inclou: Replanteig i retallada del paviment. Aplicació de l'adhesiu. Col·locació del paviment. Resolució de trobades i punts singulars. Eliminació i neteja del material sobrant. Neteja final del paviment.
Criteri d'amidament de projecte: Superfície útil, mesura segons documentació gràfica de Projecte.
Criteri de mesura d'obra: Es mesurarà la superfície realment executada segons especificacions de Projecte.

| Codi | Ut | Descripció | Rendiment | Preu | Import |
|---|---|---|---|---|---|
| mt18dww010a | kg | Adhesiu de contacte a base de resina acrílica en dispersió aquosa, per a paviment de goma, cautxú, linòleum, PVC, moqueta i tèxtil. (material) | 0.25 | 4.62 | 1.155 |
| mt18dte010a | m² | Moqueta de fibra sintètica 100% poliamida, tipus bucle, fabricada per procés tufting, subministrada en rotllos de 4x20 m. (material) | 1.05 | 25.26 | 26.523 |
| mo027 | h | Oficial 1ª instal·lador de moquetes i revestiments tèxtils. (mà d'obra) | 0.12 | 28.42 | 3.410 |
| mo065 | h | Ajudant instal·lador de moquetes i revestiments tèxtils. (mà d'obra) | 0.12 | 25.28 | 3.034 |
| % | % | Costos directes complementaris | 2 % | 34.122 | 0.682 |
|  |  | Costos directes |  |  | 34.804 |

Residus:
- col·locació: mt18dww010a; factor de residu 0.038943
- col·locació: mt18dte010a; factor de residu 0.022

## Recursos

**mt18dww010a** kg Adhesiu de contacte a base de resina acrílica en dispersió aquosa
Dades tècniques: Cost energètic 75.527 MJ; Emissió de CO2 2.872 kg; Codi LER 17 09 04; Massa de l'element 1 kg; Volum 0.000667 m3
Residus:
- embalatge: re170203 Plàstic. (component de residu); rendiment 0.003 kg; Codi LER 17 02 03; Massa de l'element 1 kg; Volum 0.001667 m3

**mt18dte010a** m² Moqueta de fibra sintètica 100% poliamida
Dades tècniques: Cost energètic 173.717 MJ; Emissió de CO2 5.698 kg; Codi LER 20 01 11; Massa de l'element 4.19 kg; Volum 0.005587 m3
