# Entornpeu de PVC per a paviment tèxtil

- Propietat de l'arxiu: CYPE Ingenieros S.A.
- Format: FIEBDC-3/2016
- Programa: Generador de preus de la construcció. CYPE Ingenieros, S.A.
- Data: 11/03/2024
- Divisa: EUR
- Costos indirectes: 3 %
- IVA: 21 %

## R Revestiments i extradossats

### RS Paviments

#### RST Tèxtils (moquetes)

**RST100** m Entornpeu de PVC per a paviment tèxtil.
Entornpeu de PVC amb fibra dura, de 60 mm d'altura, color a escollir. Col·locació en obra: amb adhesiu.
Inclou: Neteja i preparació de la superfície suport. Replanteig. Tall, col·locació i fixació de l'entornpeu.
Criteri d'amidament de projecte: Longitud mesurada segons documentació gràfica de Projecte, sense incloure buits de portes. No s'ha incrementat l'amidament per trencaments i retallades, ja que en la descomposició s'ha considerat un 5% més de peces.
Criteri de mesura d'obra: Es mesurarà la longitud realment executada segons especificacions de Projecte.

| Codi | Ut | Descripció | Rendiment | Preu | Import |
|---|---|---|---|---|---|
| mt18dww010a | kg | Adhesiu de contacte a base de resina acrílica en dispersió aquosa, per a paviment de goma, cautxú, linòleum, PVC, moqueta i tèxtil. (material) | 0.05 | 4.62 | 0.231 |
| mt18rpv050a | m | Entornpeu de PVC amb fibra dura, de 60 mm d'altura, color a escollir, subministrat en trams de 2,55 m de longitud. (material) | 1.05 | 2.55 | 2.678 |
| mo027 | h | Oficial 1ª instal·lador de moquetes i revestiments tèxtils. (mà d'obra) | 0.06 | 28.42 | 1.705 |
| % | % | Costos directes complementaris | 2 % | 4.614 | 0.092 |
|  |  | Costos directes |  |  | 4.706 |

Residus:
- col·locació: mt18dww010a; factor de residu 0.038943
- col·locació: mt18rpv050a Entornpeu de PVC amb fibra dura, de 60 mm d'altura, color a escollir, subministrat en trams de 2,55 m de longitud; factor de residu 0.08

## Recursos

**mt18dww010a** kg Adhesiu de contacte a base de resina acrílica en dispersió aquosa
Dades tècniques: Cost energètic 75.527 MJ; Emissió de CO2 2.872 kg; Codi LER 17 09 04; Massa de l'element 1 kg; Volum 0.000667 m3
Residus:
- embalatge: re170203 Plàstic. (component de residu); rendiment 0.003 kg; Codi LER 17 02 03; Massa de l'element 1 kg; Volum 0.001667 m3

**mt18rpv050a** m Entornpeu de PVC amb fibra dura, de 60 mm d'altura, color a escollir, subministrat en trams de 2,55 m de longitud
Dades tècniques: Cost energètic 79.495 MJ; Emissió de CO2 8.080 kg; Codi LER 17 02 03; Massa de l'element 1.67 kg; Volum 0.002783 m3
Residus:
- embalatge: re170201 Fusta. (component de residu); rendiment 0.04 kg; Codi LER 17 02 01; Massa de l'element 1 kg; Volum 0.000909 m3
- embalatge: re170203 Plàstic; rendiment 0.001 kg
