# Paviment interior de mosaic hidràulic. Col·locació en capa fina

- Propietat de l'arxiu: CYPE Ingenieros S.A.
- Format: FIEBDC-3/2016
- Programa: Generador de preus de la construcció. CYPE Ingenieros, S.A.
- Data: 25/01/2025
- Divisa: EUR
- Costos indirectes: 3 %
- IVA: 21 %

## R Revestiments i extradossats

### RS Paviments

#### RSU De rajoles hidràuliques

**RSU010** m² Paviment interior de mosaic hidràulic. Col·locació en capa fina.
Preu: 0
Paviment interior de mosaic hidràulic, amb peces de 10x10 cm, quadrades, monocolor, gamma bàsica; amb resistència al lliscament 35
