# Fals sostre continu de plaques d'escaiola. Sistema Focnoplak "EL ALTERÓN"

- Propietat de l'arxiu: CYPE Ingenieros S.A.
- Format: FIEBDC-3/2016
- Programa: Generador de preus de la construcció. CYPE Ingenieros, S.A.
- Data: 06/12/2022
- Divisa: EUR
- Costos indirectes: 3 %
- IVA: 21 %

## R Revestiments i extradossats

### RT Falsos sostres en interiors

#### RTA Continus, de plaques d'escaiola

**RTA019** m² Fals sostre continu de plaques d'escaiola. Sistema Focnoplak "EL ALTERÓN".
Fals sostre continu suspès, situat a una altura menor de 4 m. Sistema Focnoplak "EL ALTERÓN", constituït per: plaques d'escaiola amb nervadures, reforçades amb fibra de vidre, acabat llis, amb les vores quadrades, de 104x60 cm i de 8 mm d'espessor (21 mm de gruix total, incloent les nervadures), suspeses del sostre mitjançant barres metàl·liques d'acer galvanitzat de 3 mm de diàmetre dotades de ganxos, repartides uniformement i separades dels paraments verticals un mínim de 5 mm. Inclús pasta d'escaiola per al enganxat de les vores de les plaques i rejuntat de la cara vista i lliscat final.
Inclou: Traçat en els murs del nivell del fals sostre. Col·locació i fixació de les varetes metàl·liques. Tall de les plaques. Col·locació de les plaques. Resolució de trobades i punts singulars. Realització d'orificis pel pas dels tubs de la instal·lació elèctrica. Lliscat de les plaques amb pasta d'escaiola. Pas de la canalització de protecció del cablejat elèctric.
Criteri d'amidament de projecte: Superfície mesurada entre paraments, segons documentació gràfica de Projecte, sense descomptar buits per instal·lacions.
Criteri de mesura d'obra: Es mesurarà la superfície realment executada segons especificacions de Projecte, sense descomptar buits per instal·lacions.

| Codi | Ut | Descripció | Rendiment | Preu | Import |
|---|---|---|---|---|---|
| mt12pea550 | U | Tirant regulable amb vareta llisa de 1 m de longitud i 3 mm de diàmetre i ganxo, "EL ALTERÓN". (material) | 3 | 1.08 | 3.240 |
| mt12pea030a | m² | Placa d'escaiola amb nervadures, reforçada amb fibra de vidre, acabat llis, amb les vores quadrades, de 104x60 cm i de 8 mm d'espessor (21 mm de gruix total, incloent les nervadures), "EL ALTERÓN", per la realització de falsos sostres continus segons UNE-EN 14246. (material) | 1.05 | 4.22 | 4.431 |
| mt09pes010 | m³ | Pasta d'escaiola, segons UNE-EN 13279-1. (material) | 0.002 | 173.6 | 0.347 |
| mt12fac010 | kg | Fibres vegetals en rotllos. (material) | 0.1 | 1.35 | 0.135 |
| mo035 | h | Oficial 1ª escaiolista. (mà d'obra) | 0.769 | 27.5 | 21.148 |
| % | % | Costos directes complementaris | 2 % | 29.301 | 0.586 |
|  |  | Costos directes |  |  | 29.887 |

Residus:
- col·locació: mt12pea030a; factor de residu 0.042
- col·locació: mt09pes010 Pasta d'escaiola, segons UNE-EN 13279-1; factor de residu 0.021
- col·locació: mt12fac010 Fibres vegetals en rotllos; factor de residu 0.0175

## Recursos

**mt12pea030a** m² Placa d'escaiola amb nervadures
Dades tècniques: Cost energètic 47.708 MJ; Emissió de CO2 2.119 kg; Codi LER 17 08 02; Massa de l'element 14 kg; Volum 0.014 m3
Residus:
- embalatge: re170203 Plàstic. (component de residu); rendiment 0.004 kg; Codi LER 17 02 03; Massa de l'element 1 kg; Volum 0.001667 m3

**mt09pes010** m³ Pasta d'escaiola, segons UNE-EN 13279-1
Dades tècniques: Cost energètic 2846.250 MJ; Emissió de CO2 107.250 kg; Codi LER 17 08 02; Massa de l'element 825 kg; Volum 0.825 m3

**mt12fac010** kg Fibres vegetals en rotllos
Dades tècniques: Cost energètic 25.100 MJ; Emissió de CO2 -1.720 kg; Codi LER 20 02 01; Massa de l'element 1 kg; Volum 0.000667 m3
