# Fals sostre continu de plaques de guix laminat, antiradiacions. Sistema "KNAUF"

- Propietat de l'arxiu: CYPE Ingenieros S.A.
- Format: FIEBDC-3/2016
- Programa: Generador de preus de la construcció. CYPE Ingenieros, S.A.
- Data: 11/03/2024
- Divisa: EUR
- Costos indirectes: 3 %
- IVA: 21 %

## R Revestiments i extradossats

### RT Falsos sostres en interiors

#### RTC Continus, de plaques de guix laminat

**RTC026** m² Fals sostre continu de plaques de guix laminat, antiradiacions. Sistema "KNAUF".
Fals sostre continu suspès, llis, situat a una altura menor de 4 m, amb nivell de qualitat de l'acabat Q1. Sistema K112.es "KNAUF" (12,5+0,5+1+27+27), constituït per: ESTRUCTURA: una estructura metàl·lica d'acer galvanitzat de mestres primàries 60/27 mm amb una modulació de 1000 mm i suspeses del forjat o element suport de formigó amb ancoratges directes de 125 mm, per a mestra 60/27, "KNAUF", i varetes cada 750 mm, i mestres secundàries fixades perpendicularment a les primàries amb connectors tipus cavalló amb una modulació de 312,5 mm; PLAQUES: una capa de plaques antiradiacions RX 12,5+0,5 mm "KNAUF" formades per una placa de guix laminat DF / UNE-EN 520 - 625 / 2600 / 12,5, tallafoc, revestides per una de les seves cares amb una làmina de cartró i una altra de plom de 0,5 mm. Inclús perfils UD 28x27 "KNAUF", fixacions per a l'ancoratge dels perfils, cargols per a la fixació de les plaques, banda acústica sota els perfils perimetrals, cinta de plom de 1 mm d'espessor darrere de cada perfil secundari, pasta de segellament Safeboard Spachtel "KNAUF" i accessoris de muntatge.
Inclou: Replanteig dels eixos de l'estructura metàl·lica. Col·locació de la banda acústica. Anivellació i col·fixació dels perfils perimetrals. Senyalització dels punts d'ancoratge al forjat o element de suport. Anivellació i suspensió dels perfils primaris i secundaris de l'estructura. Tall de les plaques. Fixació de les plaques. Resolució de trobades i punts singulars. Tractament de junts.
Criteri d'amidament de projecte: Superfície mesurada entre paraments, segons documentació gràfica de Projecte, sense descomptar buits per instal·lacions.
Criteri de mesura d'obra: Es mesurarà la superfície realment executada segons especificacions de Projecte, seguint els criteris d'amidament exposats en la norma UNE 92305.

| Codi | Ut | Descripció | Rendiment | Preu | Import |
|---|---|---|---|---|---|
| mt12pfk012b | m | Perfil UD 28x27 de xapa d'acer galvanitzat, "KNAUF", espessor 0,6 mm. (material) | 0.4 | 1.24 | 0.496 |
| mt12ptk030 | U | Fixació "KNAUF" per a formigó. (material) | 2.3 | 0.32 | 0.736 |
| mt12pek020ta | U | Ancoratge directe de 125 mm, per a mestra 60/27, "KNAUF". (material) | 1.5 | 0.42 | 0.630 |
| mt12ptk010ab | U | Cargol LN "KNAUF" 3,5x11. (material) | 3 | 0.01 | 0.030 |
| mt12pfk011a | m | Mestra 60/27 "KNAUF", de xapa d'acer galvanitzat. (material) | 4.4 | 1.71 | 7.524 |
| mt12pek020za | U | Connector, per a mestra 60/27, "KNAUF". (material) | 0.9 | 0.2 | 0.180 |
| mt12pek020ra | U | Connector tipus cavalló, per a mestra 60/27, "KNAUF". (material) | 3.6 | 0.24 | 0.864 |
| mt12ark010a | m² | Placa antiradiacions RX 12,5+0,5 mm "KNAUF" formada per una placa de guix laminat DF / UNE-EN 520 - 625 / 2600 / 12,5, tallafoc, revestida per una de les seves cares amb una làmina de cartró i una altra de plom de 0,5 mm, segons UNE-EN 14190; Euroclasse A2-s1, d0 de reacció al foc, segons UNE-EN 13501-1. (material) | 1.05 | 77.39 | 81.260 |
| mt12ark020a | m | Cinta de plom autoadhesiva antiradiacions RX "KNAUF", de 50 mm d'amplada i 1 mm de gruix. (material) | 3.7 | 6.53 | 24.161 |
| mt12ptk010ce | U | Cargol autoperforant TN "KNAUF" 3,5x35. (material) | 37 | 0.01 | 0.370 |
| mt12pck020b | m | Banda acústica de dilatació, autoadhesiva, d'escuma de poliuretà de cel·les tancades "KNAUF", de 3,2 mm d'espessor i 50 mm d'amplada, resistència tèrmica 0,10 m²K/W, conductivitat tèrmica 0,032 W/(mK). (material) | 0.4 | 0.25 | 0.100 |
| mt12ark040a | kg | Pasta de segellament Safeboard Spachtel "KNAUF", d'enduriment ràpid (30 minuts), Euroclasse A1 de reacció al foc, segons UNE-EN 13501-1, rang de temperatura de treball de 5 a 30°C, per a aplicació manual sense cinta de segellament, segons UNE-EN 13963. (material) | 0.388 | 3.99 | 1.548 |
| mo015 | h | Oficial 1ª muntador de falsos sostres. (mà d'obra) | 0.379 | 29.34 | 11.120 |
| mo082 | h | Ajudant muntador de falsos sostres. (mà d'obra) | 0.379 | 25.28 | 9.581 |
| % | % | Costos directes complementaris | 2 % | 138.600 | 2.772 |
|  |  | Costos directes |  |  | 141.372 |

Residus:
- col·locació: mt12pfk012b Perfil UD 28x27 de xapa d'acer galvanitzat, "KNAUF", espessor 0,6 mm; factor de residu 0.0188
- col·locació: mt12pek020ta Ancoratge directe de 125 mm, per a mestra 60/27, "KNAUF"; factor de residu 0.02
- col·locació: mt12ptk010ab Cargol LN "KNAUF" 3,5x11; factor de residu 0.005
- col·locació: mt12pfk011a Mestra 60/27 "KNAUF", de xapa d'acer galvanitzat; factor de residu 0.0171714
- col·locació: mt12pek020za Connector, per a mestra 60/27, "KNAUF"; factor de residu 0.02
- col·locació: mt12pek020ra Connector tipus cavalló, per a mestra 60/27, "KNAUF"; factor de residu 0.02
- col·locació: mt12ark010a; factor de residu 0.0045
- col·locació: mt12ark020a Cinta de plom autoadhesiva antiradiacions RX "KNAUF", de 50 mm d'amplada i 1 mm de gruix; factor de residu 0.048
- col·locació: mt12ptk010ce Cargol autoperforant TN "KNAUF" 3,5x35; factor de residu 0.00526316
- col·locació: mt12pck020b; factor de residu 0.06
- col·locació: mt12ark040a; factor de residu 0.0075

## Recursos

**mt12pfk012b** m Perfil UD 28x27 de xapa d'acer galvanitzat, "KNAUF", espessor 0,6 mm
Dades tècniques: Cost energètic 52.191 MJ; Emissió de CO2 1.604 kg; Codi LER 17 04 05; Massa de l'element 0.39 kg; Volum 0.000186 m3
Residus:
- embalatge: re170203 Plàstic. (component de residu); rendiment 0.005 kg; Codi LER 17 02 03; Massa de l'element 1 kg; Volum 0.001667 m3

**mt12pek020ta** U Ancoratge directe de 125 mm, per a mestra 60/27, "KNAUF"
Dades tècniques: Cost energètic 4.732 MJ; Emissió de CO2 0.240 kg; Codi LER 17 04 05; Massa de l'element 0.235 kg; Volum 0.000112 m3
Residus:
- embalatge: re170203 Plàstic; rendiment 0.025 kg

**mt12ptk010ab** U Cargol LN "KNAUF" 3,5x11
Dades tècniques: Cost energètic 0.010 MJ; Emissió de CO2 0.001 kg; Codi LER 17 04 05; Massa de l'element 0.001 kg
Residus:
- embalatge: re150101 Envasos de paper i cartró. (component de residu); rendiment 0.001 kg; Codi LER 15 01 01; Massa de l'element 1 kg; Volum 0.001333 m3

**mt12pfk011a** m Mestra 60/27 "KNAUF", de xapa d'acer galvanitzat
Dades tècniques: Cost energètic 74.764 MJ; Emissió de CO2 2.294 kg; Codi LER 17 04 05; Massa de l'element 0.56 kg; Volum 0.000267 m3
Residus:
- embalatge: re170203 Plàstic; rendiment 0.005 kg

**mt12pek020za** U Connector, per a mestra 60/27, "KNAUF"
Dades tècniques: Cost energètic 3.307 MJ; Emissió de CO2 0.166 kg; Codi LER 17 04 05; Massa de l'element 0.09 kg; Volum 0.000043 m3
Residus:
- embalatge: re170203 Plàstic; rendiment 0.025 kg

**mt12pek020ra** U Connector tipus cavalló, per a mestra 60/27, "KNAUF"
Dades tècniques: Cost energètic 3.503 MJ; Emissió de CO2 0.176 kg; Codi LER 17 04 05; Massa de l'element 0.11 kg; Volum 0.000052 m3
Residus:
- embalatge: re170203 Plàstic; rendiment 0.025 kg

**mt12ark010a** m² Placa antiradiacions RX 12,5+0,5 mm "KNAUF" formada per una placa de guix laminat DF / UNE-EN 520 - 625 / 2600 / 12,5
Dades tècniques: Cost energètic 1060.645 MJ; Emissió de CO2 16.176 kg; Codi LER 17 08 02; Massa de l'element 16 kg; Volum 0.016 m3
Residus:
- embalatge: re170203 Plàstic; rendiment 0.015 kg

**mt12ark020a** m Cinta de plom autoadhesiva antiradiacions RX "KNAUF", de 50 mm d'amplada i 1 mm de gruix
Dades tècniques: Cost energètic 60.897 MJ; Emissió de CO2 0.847 kg; Codi LER 17 04 03; Massa de l'element 0.565 kg; Volum 0.000377 m3
Residus:
- embalatge: re170203 Plàstic; rendiment 0.001 kg

**mt12ptk010ce** U Cargol autoperforant TN "KNAUF" 3,5x35
Dades tècniques: Cost energètic 0.019 MJ; Emissió de CO2 0.002 kg; Codi LER 17 04 05; Massa de l'element 0.0019 kg
Residus:
- embalatge: re150101 Envasos de paper i cartró; rendiment 0.001 kg

**mt12pck020b** m Banda acústica de dilatació
Dades tècniques: Cost energètic 1.712 MJ; Emissió de CO2 0.083 kg; Codi LER 17 06 04; Massa de l'element 0.0112 kg; Volum 0.000019 m3
Residus:
- embalatge: re170203 Plàstic; rendiment 0.001 kg

**mt12ark040a** kg Pasta de segellament Safeboard Spachtel "KNAUF"
Dades tècniques: Cost energètic 13.573 MJ; Emissió de CO2 0.475 kg; Codi LER 17 08 02; Massa de l'element 1 kg; Volum 0.001 m3
Residus:
- embalatge: re170203 Plàstic; rendiment 0.028 kg
