# Tapa per a fals sostre enregistrable de plaques de guix laminat

- Propietat de l'arxiu: CYPE Ingenieros S.A.
- Format: FIEBDC-3/2016
- Programa: Generador de preus de la construcció. CYPE Ingenieros, S.A.
- Data: 11/03/2024
- Divisa: EUR
- Costos indirectes: 3 %
- IVA: 21 %

## R Revestiments i extradossats

### RT Falsos sostres en interiors

#### RTD Enregistrables, de plaques de guix laminat

**RTD010** m Tapa per a fals sostre enregistrable de plaques de guix laminat.
Formació de contrapetja vertical en canvi de nivell de fals sostre registrable, mitjançant plaques de guix laminat fixades sobre perfils metàl·lics, per tancar un espai de 20 cm d'altura. Inclús pasta d'unió per a la fixació de les plaques i pasta i cinta per al tractament de junts.
Inclou: Replanteig i traçat en els paraments de la situació de la tapa. Presentació i tall de les peces. Muntatge dels perfils. Col·locació de les plaques. Resolució de trobades i punts singulars. Tractament de junts.
Criteri d'amidament de projecte: Longitud mesurada segons documentació gràfica de Projecte.
Criteri de mesura d'obra: Es mesurarà la longitud realment executada segons especificacions de Projecte.

| Codi | Ut | Descripció | Rendiment | Preu | Import |
|---|---|---|---|---|---|
| mt12psg225 | m | Perfil d'acer galvanitzat, per a la sustentació de tapa en falsos sostres enregistrables. (material) | 2.1 | 2.21 | 4.641 |
| mt12psg010c | m² | Placa de guix laminat A / UNE-EN 520 - 1200 / longitud / 18 / amb les vores longitudinals afinades. (material) | 0.224 | 6.28 | 1.407 |
| mt12psg035a | kg | Pasta de material d'unió, segons UNE-EN 14496. (material) | 0.2 | 0.43 | 0.086 |
| mt12psg030a | kg | Pasta de segellament, segons UNE-EN 13963. (material) | 0.4 | 0.9 | 0.360 |
| mt12psg040a | m | Cinta microperforada de paper, segons UNE-EN 13963. (material) | 2.1 | 0.04 | 0.084 |
| mo015 | h | Oficial 1ª muntador de falsos sostres. (mà d'obra) | 0.599 | 29.34 | 17.575 |
| mo082 | h | Ajudant muntador de falsos sostres. (mà d'obra) | 0.599 | 25.28 | 15.143 |
| % | % | Costos directes complementaris | 2 % | 39.296 | 0.786 |
|  |  | Costos directes |  |  | 40.082 |

Residus:
- col·locació: mt12psg010c Placa de guix laminat A / UNE-EN 520 - 1200 / longitud / 18 / amb les vores longitudinals afinades; factor de residu 0.018
- col·locació: mt12psg035a Pasta de material d'unió, segons UNE-EN 14496; factor de residu 0.03
- col·locació: mt12psg030a Pasta de segellament, segons UNE-EN 13963; factor de residu 0.03
- col·locació: mt12psg040a Cinta microperforada de paper, segons UNE-EN 13963; factor de residu 0.0440299

## Recursos

**mt12psg010c** m² Placa de guix laminat A / UNE-EN 520 - 1200 / longitud / 18 / amb les vores longitudinals afinades
Dades tècniques: Cost energètic 390.349 MJ; Emissió de CO2 5.811 kg; Codi LER 17 08 02; Massa de l'element 14.85 kg; Volum 0.01485 m3
Residus:
- embalatge: re170203 Plàstic. (component de residu); rendiment 0.004 kg; Codi LER 17 02 03; Massa de l'element 1 kg; Volum 0.001667 m3

**mt12psg035a** kg Pasta de material d'unió, segons UNE-EN 14496
Dades tècniques: Cost energètic 5.138 MJ; Emissió de CO2 0.246 kg; Codi LER 17 08 02; Massa de l'element 1 kg; Volum 0.001 m3
Residus:
- embalatge: re170203 Plàstic; rendiment 0.02 kg

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
