# Fals sostre registrable de plaques de guix laminat

- Propietat de l'arxiu: CYPE Ingenieros S.A.
- Format: FIEBDC-3/2016
- Programa: Generador de preus de la construcció. CYPE Ingenieros, S.A.
- Data: 11/03/2024
- Divisa: EUR
- Costos indirectes: 3 %
- IVA: 21 %

## R Revestiments i extradossats

### RT Falsos sostres en interiors

#### RTD Enregistrables, de plaques de guix laminat

**RTD020** m² Fals sostre registrable de plaques de guix laminat.
Fals sostre registrable suspès, decoratiu, situat a una altura menor de 4 m, constituït per: ESTRUCTURA: perfileria vista, d'acer galvanitzat, amb sola de 24 mm d'amplària, comprenent perfils primaris i secundaris, suspesos del forjat o element suport amb varetes i penjants; PLAQUES: plaques de guix laminat, acabat sense revestir, de 1200x600x9,5 mm, de superfície llisa. Inclús perfils angulars, fixacions per a l'ancoratge dels perfils i accessoris de muntatge.
Inclou: Replanteig dels eixos de la trama modular. Anivellació i col·fixació dels perfils perimetrals. Replanteig dels perfils primaris de la trama. Senyalització dels punts d'ancoratge al forjat o element de suport. Anivellació i suspensió dels perfils primaris i secundaris de la trama. Tall de les plaques. Col·locació de les plaques. Resolució de trobades i punts singulars.
Criteri d'amidament de projecte: Superfície mesurada entre paraments, segons documentació gràfica de Projecte, sense descomptar buits per instal·lacions.
Criteri de mesura d'obra: Es mesurarà la superfície realment executada segons especificacions de Projecte, sense descomptar buits per instal·lacions.

| Codi | Ut | Descripció | Rendiment | Preu | Import |
|---|---|---|---|---|---|
| mt12psg220 | U | Fixació composta per tac i cargol 5x27. (material) | 0.84 | 0.06 | 0.050 |
| mt12psg190 | U | Barnilla de penjament. (material) | 0.84 | 0.37 | 0.311 |
| mt12psg210a | U | Penjat per a falsos sostres suspesos. (material) | 0.84 | 0.36 | 0.302 |
| mt12psg210b | U | Segur per a la fixació del penjant, en falsos sostres suspesos. (material) | 0.84 | 0.04 | 0.034 |
| mt12psg210c | U | Connexió superior per fixar la vareta al penjant, en falsos sostres suspesos. (material) | 0.84 | 0.56 | 0.470 |
| mt12psg200a | m | Perfil primari 24x38x3700 mm, d'acer galvanitzat, segons UNE-EN 13964. (material) | 0.84 | 1.89 | 1.588 |
| mt12psg200b | m | Perfil secundari 24x32x600 mm, d'acer galvanitzat, segons UNE-EN 13964. (material) | 0.84 | 1.89 | 1.588 |
| mt12psg200c | m | Perfil secundari 24x32x1200 mm, d'acer galvanitzat, segons UNE-EN 13964. (material) | 1.67 | 1.88 | 3.140 |
| mt12psg200d | m | Perfil angular 25x25x3000 mm, d'acer galvanitzat, segons UNE-EN 13964. (material) | 0.4 | 1.75 | 0.700 |
| mt12psg020a | m² | Placa de guix laminat, acabat sense revestir, de 1200x600x9,5 mm, de superfície llisa, per a falsos sostres registrables, segons UNE-EN 13964. (material) | 1.02 | 5.3 | 5.406 |
| mo015 | h | Oficial 1ª muntador de falsos sostres. (mà d'obra) | 0.276 | 29.34 | 8.098 |
| mo082 | h | Ajudant muntador de falsos sostres. (mà d'obra) | 0.276 | 25.28 | 6.977 |
| % | % | Costos directes complementaris | 2 % | 28.664 | 0.573 |
|  |  | Costos directes |  |  | 29.237 |

Residus:
- col·locació: mt12psg200a Perfil primari 24x38x3700 mm, d'acer galvanitzat, segons UNE-EN 13964; factor de residu 0.0164517
- col·locació: mt12psg200b Perfil secundari 24x32x600 mm, d'acer galvanitzat, segons UNE-EN 13964; factor de residu 0.01645
- col·locació: mt12psg200c Perfil secundari 24x32x1200 mm, d'acer galvanitzat, segons UNE-EN 13964; factor de residu 0.0164885
- col·locació: mt12psg200d Perfil angular 25x25x3000 mm, d'acer galvanitzat, segons UNE-EN 13964; factor de residu 0.0170304
- col·locació: mt12psg020a; factor de residu 0.018

## Recursos

**mt12psg200a** m Perfil primari 24x38x3700 mm, d'acer galvanitzat, segons UNE-EN 13964
Dades tècniques: Cost energètic 38.983 MJ; Emissió de CO2 1.201 kg; Codi LER 17 04 05; Massa de l'element 0.29 kg; Volum 0.000138 m3
Residus:
- embalatge: re170203 Plàstic. (component de residu); rendiment 0.006 kg; Codi LER 17 02 03; Massa de l'element 1 kg; Volum 0.001667 m3

**mt12psg200b** m Perfil secundari 24x32x600 mm, d'acer galvanitzat, segons UNE-EN 13964
Dades tècniques: Cost energètic 35.006 MJ; Emissió de CO2 1.080 kg; Codi LER 17 04 05; Massa de l'element 0.26 kg; Volum 0.000124 m3
Residus:
- embalatge: re170203 Plàstic; rendiment 0.006 kg

**mt12psg200c** m Perfil secundari 24x32x1200 mm, d'acer galvanitzat, segons UNE-EN 13964
Dades tècniques: Cost energètic 35.005 MJ; Emissió de CO2 1.080 kg; Codi LER 17 04 05; Massa de l'element 0.26 kg; Volum 0.000124 m3
Residus:
- embalatge: re170203 Plàstic; rendiment 0.006 kg

**mt12psg200d** m Perfil angular 25x25x3000 mm, d'acer galvanitzat, segons UNE-EN 13964
Dades tècniques: Cost energètic 31.016 MJ; Emissió de CO2 0.957 kg; Codi LER 17 04 05; Massa de l'element 0.23 kg; Volum 0.00011 m3
Residus:
- embalatge: re170203 Plàstic; rendiment 0.005 kg

**mt12psg020a** m² Placa de guix laminat
Dades tècniques: Cost energètic 206.266 MJ; Emissió de CO2 3.077 kg; Codi LER 17 08 02; Massa de l'element 7.84 kg; Volum 0.00784 m3
Residus:
- embalatge: re170203 Plàstic; rendiment 0.004 kg
