# Fals sostre registrable de reixeta metàl·lica. Sistema Fonotech Fonosteel "BUTECH"

- Propietat de l'arxiu: CYPE Ingenieros S.A.
- Format: FIEBDC-3/2016
- Programa: Generador de preus de la construcció. CYPE Ingenieros, S.A.
- Data: 13/12/2023
- Divisa: EUR
- Costos indirectes: 3 %
- IVA: 21 %

## R Revestiments i extradossats

### RT Falsos sostres en interiors

#### RTL Registrables, metàl·lics

**RTL040** m² Fals sostre registrable de reixeta metàl·lica. Sistema Fonotech Fonosteel "BUTECH".
Fals sostre registrable suspès, situat a una altura menor de 4 m. Sistema Fonotech Fonosteel "BUTECH", constituït per: ESTRUCTURA: perfileria vista d'acer galvanitzat prelacat, color gris acer, amb sola de 15 mm d'amplària; REIXETA METÀL·LICA: safates autoportants, de reixeta metàl·lica, amb quadrícula de 50x50 mm, model Steel Grid, d'acer galvanitzat lacat, color a escollir de la carta RAL "BUTECH" "PORCELANOSA GRUPO", de 600x600 mm i 0,6 mm de gruix, Euroclasse A-s2, d0 de reacció al foc, segons UNE-EN 13168. Inclús fixacions per a l'ancoratge dels perfils i accessoris de muntatge.
Inclou: Replanteig dels eixos principals de suspensió. Senyalització dels punts d'ancoratge al forjat o element de suport. Anivellació i col·fixació dels perfils perimetrals. Disposició de les reixetes. Resolució de trobades i punts singulars. Formació de forats per recepció de possibles elements d'ancoratge i/o instal·lacions.
Criteri d'amidament de projecte: Superfície mesurada entre paraments, segons documentació gràfica de Projecte, sense descomptar buits per instal·lacions.
Criteri de mesura d'obra: Es mesurarà la superfície realment executada segons especificacions de Projecte, sense descomptar buits per instal·lacions.

| Codi | Ut | Descripció | Rendiment | Preu | Import |
|---|---|---|---|---|---|
| mt12pmb015a | m² | Fals sostre enregistrable format per safates autoportants, de reixeta metàl·lica, amb quadrícula de 50x50 mm, model Steel Grid, d'acer galvanitzat lacat, color a escollir de la carta RAL, "BUTECH" "PORCELANOSA GRUPO", de 600x600 mm i 0,6 mm de gruix, i Euroclasse A-s2, d0 de reacció al foc, segons UNE-EN 13501-1; inclús sistema de perfileria vista d'acer galvanitzat prelacat, color gris acer, amb sola de 15 mm d'amplària i varetes de subjecció. (material) | 1.02 | 83.96 | 85.639 |
| mo015 | h | Oficial 1ª muntador de falsos sostres. (mà d'obra) | 0.288 | 28.39 | 8.176 |
| mo082 | h | Ajudant muntador de falsos sostres. (mà d'obra) | 0.288 | 24.46 | 7.044 |
| % | % | Costos directes complementaris | 2 % | 100.859 | 2.017 |
|  |  | Costos directes |  |  | 102.876 |

Residus:
- col·locació: mt12pmb015a; factor de residu 0.024

## Recursos

**mt12pmb015a** m² Fals sostre enregistrable format per safates autoportants
Dades tècniques: Cost energètic 20.838 MJ; Emissió de CO2 0.589 kg; Codi LER 17 06 04; Massa de l'element 1.7 kg; Volum 0.002833 m3
Residus:
- embalatge: re170203 Plàstic. (component de residu); rendiment 0.034 kg; Codi LER 17 02 03; Massa de l'element 1 kg; Volum 0.001667 m3
