# Fals sostre continu de plaques de guix natural (GRG). Sistema ATT "EL ALTERÓN"

- Propietat de l'arxiu: CYPE Ingenieros S.A.
- Format: FIEBDC-3/2016
- Programa: Generador de preus de la construcció. CYPE Ingenieros, S.A.
- Data: 06/12/2022
- Divisa: EUR
- Costos indirectes: 3 %
- IVA: 21 %

## R Revestiments i extradossats

### RT Falsos sostres en interiors

#### RTN Continus, de plaques de guix natural

**RTN019** m² Fals sostre continu de plaques de guix natural (GRG). Sistema ATT "EL ALTERÓN".
Fals sostre continu suspès, llis, situat a una altura menor de 4 m, amb nivell de qualitat de l'acabat Q3. Sistema ATT "EL ALTERÓN" (13+18), constituït per: ESTRUCTURA: estructura metàl·lica d'acer galvanitzat de mestres primàries 47/18 mm amb una modulació de 400 mm i suspeses del sostre o element suport de formigó amb forquilles de penjant i varetes; PLAQUES: una capa de plaques de guix natural (GRG), sense cartró, estàndard / UNE-EN 13815 - 600 / 1200 / 13 / amb les vores longitudinals desiguals, ATT Basic "EL ALTERÓN". Inclús banda estanca autoadhesiva, ATT "EL ALTERÓN", perfils angular 30 "EL ALTERÓN", fixacions per a l'ancoratge dels perfils, cargols per a la fixació de les plaques, pasta de segellament ATT Hidro 60 MIN "EL ALTERÓN"; pasta d'acabat ATT "EL ALTERÓN", massilla monocomponent ATT "EL ALTERÓN"; per al segellat de trobades perimetrals i accessoris de muntatge.
Inclou: Replanteig dels eixos de l'estructura metàl·lica. Col·locació de la banda acústica. Anivellació i col·fixació dels perfils perimetrals. Senyalització dels punts d'ancoratge al forjat o element de suport. Tall de les plaques. Fixació de les plaques. Resolució de trobades i punts singulars. Tractament de junts. Segellat de trobades. Estesa de la pasta d'acabat.
Criteri d'amidament de projecte: Superfície mesurada entre paraments, segons documentació gràfica de Projecte, sense descomptar buits per instal·lacions.
Criteri de mesura d'obra: Es mesurarà la superfície realment executada segons especificacions de Projecte, seguint els criteris d'amidament exposats en la norma UNE 92305.

| Codi | Ut | Descripció | Rendiment | Preu | Import |
|---|---|---|---|---|---|
| mt12pna080e | m | Banda estanca autoadhesiva, ATT "EL ALTERÓN", d'escuma de polietilè reticulat de cel·les tancades, de 30 mm d'amplada; per a l'estanquitat de la base i l'aïllament acústic del perímetre en envans i extradossats de plaques. (material) | 0.4 | 0.27 | 0.108 |
| mt12pna100d | m | Perfil angular 30 "EL ALTERÓN", d'acer galvanitzat, fabricat mitjançant laminació en fred, de 3000 mm de longitud, 30x30 mm de secció i 0,60 mm de gruix, per la realització d'extradossats autoportants i sostres, segons UNE-EN 14195. (material) | 0.4 | 0.88 | 0.352 |
| mt12pna025d | U | Fixació composta per tac i cargol de cap aixamfranat, de 5x30 mm, "EL ALTERÓN". (material) | 1.36 | 0.08 | 0.109 |
| mt12pna028b | U | Tac d'expansió M6 "EL ALTERÓN". (material) | 1.36 | 0.13 | 0.177 |
| mt12pna027b | m | Vareta roscada galvanitzada "EL ALTERÓN", de 6 mm de diàmetre i 1000 mm de longitud, amb dues femelles i una volandera. (material) | 1.36 | 0.62 | 0.843 |
| mt12pna120j | U | Forquilla de suspensió TC 47 "EL ALTERÓN", per a mestra 47/18. (material) | 1.36 | 0.2 | 0.272 |
| mt12pna090j | m | Mestra 47/18 de xapa d'acer galvanitzat, TC 47 "EL ALTERÓN", de 47 mm d'amplada i 0,60 mm de gruix, segons UNE-EN 14195. (material) | 3 | 1.22 | 3.660 |
| mt12pna130j | U | Peça d'empalmament TC 47 "EL ALTERÓN", per a mestra 47/18. (material) | 0.435 | 0.3 | 0.131 |
| mt12pna010ga | m² | Placa de guix natural (GRG), sense cartró, estàndard / UNE-EN 13815 - 600 / 1200 / 13 / amb les vores longitudinals desiguals, ATT Basic "EL ALTERÓN", formada per una ànima de guix d'origen natural reforçada per la inclusió en la massa de fibra de vidre; Euroclasse A1 de reacció al foc, segons UNE-EN 13501-1. (material) | 1.02 | 4.85 | 4.947 |
| mt12pna020k | U | Cargol autoperforant ATT PP 25 "EL ALTERÓN", amb cap de trompeta, de 25 mm de longitud, per a instal·lació de plaques de guix natural (GRG) sobre perfils de gruix inferior a 6 mm. (material) | 18 | 0.02 | 0.360 |
| mt12pna030zn | kg | Pasta de segellament ATT Hidro 60 MIN "EL ALTERÓN", d'enduriment normal (60 minuts), amb additiu hidròfug; per a aplicació manual o mecànica sense cinta de segellament. (material) | 0.11 | 2.1 | 0.231 |
| mt12pna030Mu | kg | Pasta d'acabat ATT "EL ALTERÓN", d'adormiment lent (90 minuts). (material) | 0.11 | 0.83 | 0.091 |
| mt12pna040c | U | Cartutx de 300 cm³ de massilla monocomponent ATT "EL ALTERÓN"; per al segellat de trobades perimetrals. (material) | 0.033 | 3.94 | 0.130 |
| mo015 | h | Oficial 1ª muntador de falsos sostres. (mà d'obra) | 0.334 | 28.39 | 9.482 |
| mo082 | h | Ajudant muntador de falsos sostres. (mà d'obra) | 0.124 | 24.46 | 3.033 |
| % | % | Costos directes complementaris | 2 % | 23.926 | 0.479 |
|  |  | Costos directes |  |  | 24.405 |

Residus:
- col·locació: mt12pna080e; factor de residu 0.06
- col·locació: mt12pna100d; factor de residu 0.0375
- col·locació: mt12pna090j Mestra 47/18 de xapa d'acer galvanitzat, TC 47 "EL ALTERÓN", de 47 mm d'amplada i 0,60 mm de gruix, segons UNE-EN 14195; factor de residu 0.0375
- col·locació: mt12pna020k; factor de residu 0.01
- col·locació: mt12pna030zn; factor de residu 0.03
- col·locació: mt12pna030Mu Pasta d'acabat ATT "EL ALTERÓN", d'adormiment lent (90 minuts); factor de residu 0.06

## Recursos

**mt12pna080e** m Banda estanca autoadhesiva
Dades tècniques: Cost energètic 0.960 MJ; Emissió de CO2 0.035 kg; Codi LER 17 06 04; Massa de l'element 0.0063 kg; Volum 0.00001 m3
Residus:
- embalatge: re170203 Plàstic. (component de residu); rendiment 0.001 kg; Codi LER 17 02 03; Massa de l'element 1 kg; Volum 0.001667 m3

**mt12pna100d** m Perfil angular 30 "EL ALTERÓN"
Dades tècniques: Cost energètic 40.258 MJ; Emissió de CO2 1.239 kg; Codi LER 17 04 05; Massa de l'element 0.3 kg; Volum 0.000143 m3
Residus:
- embalatge: re170203 Plàstic; rendiment 0.005 kg

**mt12pna090j** m Mestra 47/18 de xapa d'acer galvanitzat, TC 47 "EL ALTERÓN", de 47 mm d'amplada i 0,60 mm de gruix, segons UNE-EN 14195
Dades tècniques: Cost energètic 66.774 MJ; Emissió de CO2 2.049 kg; Codi LER 17 04 05; Massa de l'element 0.5 kg; Volum 0.000238 m3
Residus:
- embalatge: re170203 Plàstic; rendiment 0.005 kg

**mt12pna020k** U Cargol autoperforant ATT PP 25 "EL ALTERÓN"
Dades tècniques: Cost energètic 0.015 MJ; Emissió de CO2 0.002 kg; Codi LER 17 04 05; Massa de l'element 0.0015 kg
Residus:
- embalatge: re150101 Envasos de paper i cartró. (component de residu); rendiment 0.001 kg; Codi LER 15 01 01; Massa de l'element 1 kg; Volum 0.001333 m3

**mt12pna030zn** kg Pasta de segellament ATT Hidro 60 MIN "EL ALTERÓN"
Dades tècniques: Cost energètic 10.573 MJ; Emissió de CO2 0.435 kg; Codi LER 17 08 02; Massa de l'element 1 kg; Volum 0.001 m3
Residus:
- embalatge: re170203 Plàstic; rendiment 0.028 kg

**mt12pna030Mu** kg Pasta d'acabat ATT "EL ALTERÓN", d'adormiment lent (90 minuts)
Dades tècniques: Cost energètic 5.138 MJ; Emissió de CO2 0.246 kg; Codi LER 17 08 02; Massa de l'element 1 kg; Volum 0.001 m3
Residus:
- embalatge: re170203 Plàstic; rendiment 0.02 kg
