# Passamans amb protecció de vinil

- Propietat de l'arxiu: CYPE Ingenieros S.A.
- Format: FIEBDC-3/2016
- Programa: Generador de preus de la construcció. CYPE Ingenieros, S.A.
- Data: 11/03/2024
- Divisa: EUR
- Costos indirectes: 3 %
- IVA: 21 %

## S Senyalització i equipament

### SD Proteccions

#### SDS Passamans protectors

**SDS010** m Passamans amb protecció de vinil.
Passamans rectangular, de 140x75 mm, format per: perfil d'alumini i mènsules de ABS fixades amb cargols i tacs d'expansió al parament, protecció de vinil de 2 mm d'espessor, de color gris, fixada mitjançant clip al perfil d'alumini i acabat en els seus extrems amb tapes de ABS.
Inclou: Replanteig dels punts de fixació. Fixació de les mènsules al parament. Inserció del perfil amortidor. Fixació del perfil d'alumini. Col·locació de la protecció de vinil. Col·locació de les tapes en els extrems.
Criteri d'amidament de projecte: Longitud mesurada a eixos, segons documentació gràfica de Projecte.
Criteri de mesura d'obra: Es mesurarà a eixos, la longitud realment executada segons especificacions de Projecte.

| Codi | Ut | Descripció | Rendiment | Preu | Import |
|---|---|---|---|---|---|
| mt25dpa020a | m | Passamans rectangular, de 140x75 mm, format per: perfil d'alumini, en el qual s'insereix un altre perfil amortidor de cautxú, mènsules de ABS, cargols i tacs d'expansió, protecció de vinil de 2 mm d'espessor, de color gris, Euroclasse B-s1, d0 de reacció al foc, segons UNE-EN 13501-1, clips i tapes de ABS per a acabat en els seus extrems. (material) | 1.05 | 102 | 107.100 |
| mo011 | h | Oficial 1ª muntador. (mà d'obra) | 0.12 | 29.34 | 3.521 |
| mo080 | h | Ajudant muntador. (mà d'obra) | 0.12 | 25.28 | 3.034 |
| % | % | Costos directes complementaris | 2 % | 113.655 | 2.273 |
|  |  | Costos directes |  |  | 115.928 |

Residus:
- col·locació: mt25dpa020a; factor de residu 0.024

## Recursos

**mt25dpa020a** m Passamans rectangular
Dades tècniques: Cost energètic 304.160 MJ; Emissió de CO2 22.369 kg; Codi LER 17 04 02; Massa de l'element 2.71 kg; Volum 0.001807 m3
Residus:
- embalatge: re170203 Plàstic. (component de residu); rendiment 0.008 kg; Codi LER 17 02 03; Massa de l'element 1 kg; Volum 0.001667 m3
