# Paviment esportiu de gespa sintètica, sistema "REALTURF"

- Propietat de l'arxiu: CYPE Ingenieros S.A.
- Format: FIEBDC-3/2016
- Programa: Generador de preus de la construcció. CYPE Ingenieros, S.A.
- Data: 11/03/2024
- Divisa: EUR
- Costos indirectes: 3 %
- IVA: 21 %

## U Urbanització interior de la parcel·la

### UD Pistes esportives

#### UDB Paviments de gespa sintètica

**UDB100** m² Paviment esportiu de gespa sintètica, sistema "REALTURF".
Paviment esportiu per a camp de futbol, sistema "REALTURF", format per gespa sintètica, Xtreme 60 XP, compost de flocs rectes monofilament en forma de "C" de 3/8", de fibra 100% polietilè resistent als raigs UV, 14000 decitex, 400 micres de gruix, 6 fils per floc, teixits sobre base de polipropilè reforçada amb una capa de feltre, amb termofixat i segellat amb làtex, de 60 mm d'altura de pel, de 2 mm d'altura total de moqueta, 3300 g/m² i 10500 flocs/m², amb línies de joc de gespa sintètica, color blanc, banda d'unió de geotèxtil de polipropilè, de 300 mm d'amplada i adhesiu de poliuretà bicomponent, llastrat amb 16 kg/m² d'àrid silici, de granulometria compresa entre 0,5 i 1 mm i 16 kg/m² de gransa de cautxú, d'entre 0,8 i 2,5 mm.
Inclou: Replanteig de les dimensions de la pista esportiva. Col·locació de la gespa sintètica. Llastrat de la superfície. Marcat de línies.
Criteri d'amidament de projecte: Superfície mesurada segons documentació gràfica de Projecte.
Criteri de mesura d'obra: Es mesurarà la superfície realment executada segons especificacions de Projecte.

| Codi | Ut | Descripció | Rendiment | Preu | Import |
|---|---|---|---|---|---|
| mt47adr010a | m² | Gespa sintètica, Xtreme 60 XP "REALTURF", compost de flocs rectes monofilament en forma de "C" de 3/8", de fibra 100% polietilè resistent als raigs UV, 14000 decitex, 400 micres de gruix, 6 fils per floc, teixits sobre base de polipropilè reforçada amb una capa de feltre, amb termofixat i segellat amb làtex, de 60 mm d'altura de pel, de 2 mm d'altura total de moqueta, 3300 g/m² i 10500 flocs/m², subministrat en rotllos. (material) | 1 | 7 | 7.000 |
| mt47cit285b | m² | Gespa sintètica, color blanc, subministrat en rotllos, per a línies de joc. (material) | 0.04 | 18.1 | 0.724 |
| mt47cit004b | kg | Àrid silici, de granulometria compresa entre 0,5 i 1 mm, subministrat en sacs. (material) | 16 | 0.15 | 2.400 |
| mt47cit250b | m | Banda d'unió de geotèxtil de polipropilè, de 300 mm d'amplada, per a camps de futbol de gespa sintètica, subministrada en rotllos. (material) | 0.387 | 1.29 | 0.499 |
| mt47cit260a | kg | Adhesiu de poliuretà bicomponent. (material) | 0.039 | 4.31 | 0.168 |
| mt47cit270a | kg | Gransa de cautxú, d'entre 0,8 i 2,5 mm. (material) | 16 | 0.44 | 7.040 |
| mq07cel010 | h | Carretó elevador dièsel de doble tracció de 8 t. (maquinària) | 0.008 | 27.52 | 0.220 |
| mq11ext020 | h | Estenedora fibril·ladora per a gespa sintètica. (maquinària) | 0.006 | 51.91 | 0.311 |
| mo041 | h | Oficial 1ª construcció d'obra civil. (mà d'obra) | 0.048 | 28.42 | 1.364 |
| mo087 | h | Ajudant construcció d'obra civil. (mà d'obra) | 0.048 | 25.28 | 1.213 |
| % | % | Costos directes complementaris | 2 % | 20.939 | 0.419 |
|  |  | Costos directes |  |  | 21.358 |

Residus:
- col·locació: mt47adr010a; factor de residu 0.022
- col·locació: mt47cit285b Gespa sintètica, color blanc, subministrat en rotllos, per a línies de joc; factor de residu 0.0216299
- col·locació: mt47cit004b Àrid silici, de granulometria compresa entre 0,5 i 1 mm, subministrat en sacs; factor de residu 0.009
- col·locació: mt47cit250b; factor de residu 0.011
- col·locació: mt47cit260a Adhesiu de poliuretà bicomponent; factor de residu 0.040716

## Recursos

**mt47adr010a** m² Gespa sintètica
Dades tècniques: Cost energètic 324.548 MJ; Emissió de CO2 16.114 kg; Codi LER 17 02 03; Massa de l'element 3.3 kg; Volum 0.0055 m3
Residus:
- embalatge: re170203 Plàstic. (component de residu); rendiment 0.05 kg; Codi LER 17 02 03; Massa de l'element 1 kg; Volum 0.001667 m3

**mt47cit285b** m² Gespa sintètica, color blanc, subministrat en rotllos, per a línies de joc
Dades tècniques: Cost energètic 205.935 MJ; Emissió de CO2 10.224 kg; Codi LER 17 02 03; Massa de l'element 2.075 kg; Volum 0.003458 m3
Residus:
- embalatge: re170203 Plàstic; rendiment 0.051 kg

**mt47cit004b** kg Àrid silici, de granulometria compresa entre 0,5 i 1 mm, subministrat en sacs
Dades tècniques: Cost energètic 0.559 MJ; Emissió de CO2 0.028 kg; Codi LER 01 04 08; Massa de l'element 1 kg; Volum 0.000667 m3
Residus:
- embalatge: re170203 Plàstic; rendiment 0.005 kg

**mt47cit250b** m Banda d'unió de geotèxtil de polipropilè
Dades tècniques: Cost energètic 12.594 MJ; Emissió de CO2 0.625 kg; Codi LER 17 02 03; Massa de l'element 0.09 kg; Volum 0.00015 m3
Residus:
- embalatge: re170203 Plàstic; rendiment 0.04 kg

**mt47cit260a** kg Adhesiu de poliuretà bicomponent
Dades tècniques: Cost energètic 144.471 MJ; Emissió de CO2 7.014 kg; Codi LER 17 09 04; Massa de l'element 1 kg; Volum 0.000667 m3
Residus:
- embalatge: re170203 Plàstic; rendiment 0.003 kg

**mt47cit270a** kg Gransa de cautxú, d'entre 0,8 i 2,5 mm
Dades tècniques: Cost energètic 89.324 MJ; Emissió de CO2 3.894 kg
Residus:
- embalatge: re170203 Plàstic; rendiment 0.005 kg
