# Arrebossat de parament vertical

- Propietat de l'arxiu: CYPE Ingenieros S.A.
- Format: FIEBDC-3/2016
- Programa: Generador de preus de la construcció. CYPE Ingenieros, S.A.
- Data: 11/03/2024
- Divisa: EUR
- Costos indirectes: 3 %
- IVA: 21 %

## U Urbanització interior de la parcel·la

### UD Pistes esportives

#### UDV Revestiments

**UDV015** m² Arrebossat de parament vertical.
Formació de revestiment continu de morter de ciment, industrial, amb additiu hidròfug, M-10, reglejat cada 2 m, de 20 mm de gruix, aplicat sobre un esquerdejat de 2 a 4 mm de gruix amb un morter de ciment (no inclòs en aquest preu) del parament vertical exterior de la pista de pàdel, acabat brunyit amb ciment CEM II/A-P 32,5 mitjançant passades de llana fins a aconseguir una superfície llisa. Inclús neteja de la superfície suport, malla de reforç, formació de racons, arestes, acabaments, elements especials i bastimentades.
Inclou: Neteja de la superfície suport. Humectació del parament a revestir, eliminant rebaves de morter, pols, etc. Formació de capa prèvia d'agafament. Formació amb morter de racons i arestes. Col·locació de regles verticals en els extrems i arestes del parament. Estesa d'un fil entre els regles. Col·locació de tocs i formació de mestres. Estesa de la pasta entre les mestres. Allisat del parament passant una regla sobre les mestres. Acabat de la superfície. Cura del morter.
Criteri d'amidament de projecte: Superfície mesurada segons documentació gràfica de Projecte.
Criteri de mesura d'obra: Es mesurarà la superfície realment executada segons especificacions de Projecte.

| Codi | Ut | Descripció | Rendiment | Preu | Import |
|---|---|---|---|---|---|
| mt09var010a | m² | Malla per armar morters. (material) | 1.1 | 0.69 | 0.759 |
| mt08aaa010a | m³ | Aigua. (material) | 0.007 | 1.5 | 0.011 |
| mt09mif010ka | t | Morter industrial per a obra de paleta, de ciment, color gris, amb additiu hidròfug, categoria M-10 (resistència a compressió 10 N/mm²), subministrat en sacs, segons UNE-EN 998-2. (material) | 0.038 | 65.98 | 2.507 |
| mt08cem020a | kg | Ciment Pòrtland CEM II/A-P 32,5 R, en sacs, segons UNE-EN 197-1. (material) | 4 | 0.09 | 0.360 |
| mo041 | h | Oficial 1ª construcció d'obra civil. (mà d'obra) | 0.48 | 28.42 | 13.642 |
| mo087 | h | Ajudant construcció d'obra civil. (mà d'obra) | 0.36 | 25.28 | 9.101 |
| % | % | Costos directes complementaris | 2 % | 26.380 | 0.528 |
|  |  | Costos directes |  |  | 26.908 |

Residus:
- col·locació: mt09var010a Malla per armar morters; factor de residu 0.025
- col·locació: mt09mif010ka; factor de residu 0.0189
- col·locació: mt08cem020a Ciment Pòrtland CEM II/A-P 32,5 R, en sacs, segons UNE-EN 197-1; factor de residu 0.0189

## Recursos

**mt09var010a** m² Malla per armar morters
Dades tècniques: Cost energètic 11.796 MJ; Emissió de CO2 0.612 kg; Codi LER 17 04 05; Massa de l'element 1.2 kg; Volum 0.000571 m3

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt08cem020a** kg Ciment Pòrtland CEM II/A-P 32,5 R, en sacs, segons UNE-EN 197-1
Dades tècniques: Cost energètic 6.939 MJ; Emissió de CO2 0.897 kg; Codi LER 17 01 01; Massa de l'element 1 kg; Volum 0.000667 m3
Residus:
- embalatge: re150101 Envasos de paper i cartró; rendiment 0.009 kg
- embalatge: re170203 Plàstic; rendiment 0.002 kg
