# Pintura al clorocautxú sobre parament horitzontal en pistes esportives

- Propietat de l'arxiu: CYPE Ingenieros S.A.
- Format: FIEBDC-3/2016
- Programa: Generador de preus de la construcció. CYPE Ingenieros, S.A.
- Data: 11/03/2024
- Divisa: EUR
- Costos indirectes: 3 %
- IVA: 21 %

## U Urbanització interior de la parcel·la

### UD Pistes esportives

#### UDV Revestiments

**UDV035** m² Pintura al clorocautxú sobre parament horitzontal en pistes esportives.
Aplicació manual de dues mans de pintura al clorocautxú, antilliscant, color verd, acabat setinat, textura llisa, diluïdes amb un 10 a 15% de diluent formulat a base de hidrocarburs aromàtics, (rendiment: 0,13 l/m² cada mà); sobre parament horitzontal de formigó, per a pista de tenis.
Criteri de valoració econòmica: El preu inclou la protecció dels elements de l'entorn que puguin veure's afectats durant els treballs.
Inclou: Preparació i neteja prèvia del suport. Preparació de la mescla. Aplicació d'una mà de fons i una mà d'acabat.
Criteri d'amidament de projecte: Superfície mesurada segons documentació gràfica de Projecte.
Criteri de mesura d'obra: Es mesurarà la superfície realment executada segons especificacions de Projecte.

| Codi | Ut | Descripció | Rendiment | Preu | Import |
|---|---|---|---|---|---|
| mt27pdj025b | l | Pintura a base de resines de clorocautxú, color verd, acabat setinat, textura llisa, resistent als àlcalis i antilliscant, resistència al lliscament Rd>45 segons UNE-EN 16165, lliscabilitat classe 3 segons CTE; per a aplicar amb brotxa, corró o pistola. (material) | 0.26 | 14.87 | 3.866 |
| mt27wad100 | l | Dissolvent formulat a base de hidrocarburs aromàtics d'alt punt d'ebullició. (material) | 0.039 | 5.65 | 0.220 |
| mo038 | h | Oficial 1ª pintor. (mà d'obra) | 0.096 | 28.42 | 2.728 |
| mo076 | h | Ajudant pintor. (mà d'obra) | 0.096 | 25.28 | 2.427 |
| % | % | Costos directes complementaris | 2 % | 9.241 | 0.185 |
|  |  | Costos directes |  |  | 9.426 |

Residus:
- col·locació: mt27pdj025b; factor de residu 0.0275

## Recursos

**mt27pdj025b** l Pintura a base de resines de clorocautxú
Dades tècniques: Cost energètic 41.082 MJ; Emissió de CO2 2.030 kg; Codi LER 08 01 11; Massa de l'element 1.4 kg; Volum 0.001556 m3
Residus:
- embalatge: re170203 Plàstic. (component de residu); rendiment 0.032 kg; Codi LER 17 02 03; Massa de l'element 1 kg; Volum 0.001667 m3
