# Marcat i senyalització de pistes esportives, amb pintura plàstica

- Propietat de l'arxiu: CYPE Ingenieros S.A.
- Format: FIEBDC-3/2016
- Programa: Generador de preus de la construcció. CYPE Ingenieros, S.A.
- Data: 11/03/2024
- Divisa: EUR
- Costos indirectes: 3 %
- IVA: 21 %

## U Urbanització interior de la parcel·la

### UD Pistes esportives

#### UDV Revestiments

**UDV040** m Marcat i senyalització de pistes esportives, amb pintura plàstica.
Aplicació manual de dues mans de pintura plàstica antilliscant, color blanc, acabat setinat, textura llisa, la primera mà diluïda amb un 20% d'aigua i la següent diluïda amb un 5% d'aigua o sense diluir; per a marcat i senyalització de pista de tenis, amb línies de 5 cm d'amplada, segons normes federatives.
Inclou: Preparació de la superfície. Execució del marcat.
Criteri d'amidament de projecte: Longitud mesurada segons documentació gràfica de Projecte.
Criteri de mesura d'obra: Es mesurarà la longitud realment executada segons especificacions de Projecte.

| Codi | Ut | Descripció | Rendiment | Preu | Import |
|---|---|---|---|---|---|
| mt27pii060x | l | Pintura plàstica, a base de resines acríliques, color blanc, acabat setinat, textura llisa, antilliscant; per a aplicar amb brotxa, corró o pistola. (material) | 0.01 | 12.04 | 0.120 |
| mt27wav020b | m | Cinta adhesiva de pintor, de 50 mm d'amplada. (material) | 2 | 0.2 | 0.400 |
| mo038 | h | Oficial 1ª pintor. (mà d'obra) | 0.072 | 28.42 | 2.046 |
| mo076 | h | Ajudant pintor. (mà d'obra) | 0.072 | 25.28 | 1.820 |
| % | % | Costos directes complementaris | 2 % | 4.386 | 0.088 |
|  |  | Costos directes |  |  | 4.474 |

Residus:
- col·locació: mt27pii060x; factor de residu 0.0275
- col·locació: mt27wav020b Cinta adhesiva de pintor, de 50 mm d'amplada; factor de residu 0.0440299

## Recursos

**mt27pii060x** l Pintura plàstica
Dades tècniques: Cost energètic 25.690 MJ; Emissió de CO2 1.310 kg; Codi LER 08 01 11; Massa de l'element 1.36 kg; Volum 0.001511 m3
Residus:
- embalatge: re170203 Plàstic. (component de residu); rendiment 0.032 kg; Codi LER 17 02 03; Massa de l'element 1 kg; Volum 0.001667 m3

**mt27wav020b** m Cinta adhesiva de pintor, de 50 mm d'amplada
Dades tècniques: Cost energètic 0.004 MJ; Emissió de CO2 0.006 kg; Codi LER 20 01 01; Massa de l'element 0.0067 kg; Volum 0.000009 m3
