# Ferm flexible

- Propietat de l'arxiu: CYPE Ingenieros S.A.
- Format: FIEBDC-3/2016
- Programa: Generador de preus de la construcció. CYPE Ingenieros, S.A.
- Data: 11/03/2024
- Divisa: EUR
- Costos indirectes: 3 %
- IVA: 21 %

## U Urbanització interior de la parcel·la

### UF Seccions de ferm

#### UFF Flexible

**UFF010** m² Ferm flexible.
Formació de ferm flexible per a tràfic pesat T0 sobre esplanada E3, compost per: capa de 25 cm d'espessor de terra-ciment formada per la mescla en central de material granular per a la fabricació de SC40, adequat per a tràfic T0 amb ciment CEM II / A-V 32,5 N, a granel; reg de guarit mitjançant l'aplicació d'emulsió bituminosa, tipus ECR-1, a força de betum asfàltic; mescla bituminosa en calent: reg d'adherència mitjançant l'aplicació d'emulsió bituminosa, tipus ECR-1, a força de betum asfàltic; capa base de 12 cm d'espessor formada per material granular per a la fabricació de mescla bituminosa en calent AC 32 base S, segons UNE-EN 13108-1, coeficient de Los Angeles <=25, adequat per a tràfic T0 amb filler calcari, per a mescla bituminosa en calent i betum asfàltic B40/50; reg d'adherència mitjançant l'aplicació d'emulsió bituminosa, tipus ECR-1, a força de betum asfàltic; capa intermèdia de 5 cm d'espessor formada per material granular per a la fabricació de mescla bituminosa en calent AC 22 bin D, segons UNE-EN 13108-1, coeficient de Los Angeles <=25, adequat per a tràfic T0 amb filler calcari, per a mescla bituminosa en calent i betum asfàltic B40/50; reg d'adherència mitjançant l'aplicació d'emulsió bituminosa, tipus ECR-1, a força de betum asfàltic; capa de rodolament de 3 cm d'espessor formada per material granular per a la fabricació de mescla bituminosa en calent BBTM 11B, segons UNE-EN 13108-2, coeficient de Los Angeles <=15, adequat per a tràfic T00 amb filler calcari, per a mescla bituminosa en calent i betum asfàltic modificat amb polímers BM-3c.
Inclou: Estudi de la mescla i obtenció de la fórmula de treball de la barreja amb ciment. Preparació de la superfície existent per a la mescla amb ciment. Fabricació de la mescla amb ciment. Transport de la mescla amb ciment. Abocament i extensió de la mescla amb ciment. Prefissuració de la capa de mescla amb ciment. Compactació i terminació de la capa de mescla amb ciment. Execució de juntes de construcció en la capa de mescla amb ciment. Curat de la capa de mescla amb ciment. Tram de prova per a la capa de mescla amb ciment. Preparació de la superfície per al reg d'adherència. Aplicació de l'emulsió bituminosa. Estudi de la mescla i obtenció de la fórmula de treball de la barreja bituminosa. Preparació de la superfície existent per a la capa de mescla bituminosa. Aprovisionament d'àrids per a la fabricació de la mescla bituminosa. Fabricació de la mescla bituminosa. Transport de la mescla bituminosa. Extensió de la mescla bituminosa. Compactació de la capa de mescla bituminosa. Execució de juntes transversals i longitudinals en la capa de mescla bituminosa. Tram de prova per a la capa de mescla bituminosa.
Criteri d'amidament de projecte: Superfície mesurada en projecció horitzontal, segons documentació gràfica de Projecte.
Criteri de mesura d'obra: Es mesurarà, en projecció horitzontal, la superfície realment executada segons especificacions de Projecte.

| Codi | Ut | Descripció | Rendiment | Preu | Import |
|---|---|---|---|---|---|
| mt01arp100c | t | Material granular per a la fabricació de SC40, adequat per a tràfic T0, segons PG-3. Segons UNE-EN 13043. (material) | 0.553 | 2.5 | 1.383 |
| mt08cet020c | t | Ciment CEM II / A-V 32,5 N, a granel, segons UNE-EN 197-1. (material) | 0.017 | 92.44 | 1.571 |
| mt14ebc010a | kg | Emulsió bituminosa, tipus ECR-1, a força de betum asfàltic, segons PG-3. (material) | 3.8 | 0.24 | 0.912 |
| mt01arp120acca | t | Material granular per a la fabricació de mescla bituminosa en calent AC 32 base S, segons UNE-EN 13108-1, coeficient de Los Angeles <=25, adequat per a tràfic T0, segons PG-3. Segons UNE-EN 13043. (material) | 0.253 | 8.9 | 2.252 |
| mt01arp060a | t | Filler calcari, per a mescla bituminosa en calent. (material) | 0.011 | 41 | 0.451 |
| mt14ebc020ead1b | t | Betum asfàltic B40/50, segons PG-3. (material) | 0.01 | 292.74 | 2.927 |
| mt01arp120bche | t | Material granular per a la fabricació de mescla bituminosa en calent AC 22 bin D, segons UNE-EN 13108-1, coeficient de Los Angeles <=25, adequat per a tràfic T0, segons PG-3. Segons UNE-EN 13043. (material) | 0.104 | 9.26 | 0.963 |
| mt01arp060b | t | Filler calcari, per a mescla bituminosa en calent. (material) | 0.005 | 41 | 0.205 |
| mt14ebc020fbe1b | t | Betum asfàltic B40/50, segons PG-3. (material) | 0.005 | 292.74 | 1.464 |
| mt01arp120ccpm | t | Material granular per a la fabricació de mescla bituminosa en calent BBTM 11B, segons UNE-EN 13108-2, coeficient de Los Angeles <=15, adequat per a tràfic T00, segons PG-3. Segons UNE-EN 13043. (material) | 0.061 | 10.15 | 0.619 |
| mt01arp060c | t | Filler calcari, per a mescla bituminosa en calent. (material) | 0.004 | 41 | 0.164 |
| mt14ebc020gjX1h | t | Betum asfàltic modificat amb polímers BM-3c, segons PG-3. (material) | 0.003 | 415.14 | 1.245 |
| mq10csc010 | h | Central discontínua per a tractament de materials amb ciment, de 160 t/h. (maquinària) | 0.006 | 96.9 | 0.581 |
| mq04tkt010 | t·km | Transport d'àrids. (maquinària) | 8.55 | 0.12 | 1.026 |
| mq04cab010d | h | Camió basculant de 14 t de càrrega, de 184 kW. (maquinària) | 0.017 | 43.84 | 0.745 |
| mq01mot010b | h | Motoanivelladora de 154 kW. (maquinària) | 0.006 | 83.88 | 0.503 |
| mq02cia020j | h | Camió cisterna, de 8 m³ de capacitat. (maquinària) | 0.012 | 118.9 | 1.427 |
| mq02rov010i | h | Compactador monocilíndric vibrant autopropulsat, de 129 kW, de 16,2 t, amplada de treball 213,4 cm. (maquinària) | 0.006 | 69.78 | 0.419 |
| mq01pan010a | h | Pala carregadora sobre pneumàtics de 120 kW/1,9 m³. (maquinària) | 0.017 | 45.06 | 0.766 |
| mq02cia020f | h | Camió cisterna equipat per a reg, de 8 m³ de capacitat. (maquinària) | 0.01 | 123 | 1.230 |
| mq11bar010 | h | Escombradora remolcada amb motor auxiliar. (maquinària) | 0.006 | 66.67 | 0.400 |
| mq10mbc010 | h | Central asfàltica contínua per a fabricació de mescla bituminosa en calent, de 200 t/h. (maquinària) | 0.011 | 346.08 | 3.807 |
| mq04tkt020 | t·km | Transport d'aglomerat. (maquinària) | 6.84 | 0.12 | 0.821 |
| mq04deq010 | U | Desplaçament de maquinària de fabricació de mescla bituminosa en calent. (maquinària) | 1 | 1.15 | 1.150 |
| mq11ext030 | h | Estenedora asfàltica de cadenes, de 81 kW. (maquinària) | 0.011 | 227.25 | 2.500 |
| mq02rot030b | h | Compactadora tàndem autopropulsat, de 63 kW, de 9,65 t, amplada de treball 168 cm. (maquinària) | 0.011 | 45.92 | 0.505 |
| mq11com010 | h | Compactador de pneumàtics autopropulsat, de 12/22 t. (maquinària) | 0.011 | 65.18 | 0.717 |
| mo041 | h | Oficial 1ª construcció d'obra civil. (mà d'obra) | 0.021 | 28.42 | 0.597 |
| mo087 | h | Ajudant construcció d'obra civil. (mà d'obra) | 0.031 | 25.28 | 0.784 |
| % | % | Costos directes complementaris | 2 % | 32.134 | 0.643 |
|  |  | Costos directes |  |  | 32.777 |

Residus:
- col·locació: mt01arp100c Material granular per a la fabricació de SC40, adequat per a tràfic T0, segons PG-3. Segons UNE-EN 13043; factor de residu 0.009
- col·locació: mt08cet020c Ciment CEM II / A-V 32,5 N, a granel, segons UNE-EN 197-1; factor de residu 0.0063
- col·locació: mt14ebc010a Emulsió bituminosa, tipus ECR-1, a força de betum asfàltic, segons PG-3; factor de residu 0.0105
- col·locació: mt01arp120acca; factor de residu 0.00760465
- col·locació: mt01arp060a Filler calcari, per a mescla bituminosa en calent; factor de residu 0.003
- col·locació: mt14ebc020ead1b Betum asfàltic B40/50, segons PG-3; factor de residu 0.0105
- col·locació: mt01arp120bche; factor de residu 0.00750328
- col·locació: mt01arp060b Filler calcari, per a mescla bituminosa en calent; factor de residu 0.003
- col·locació: mt14ebc020fbe1b Betum asfàltic B40/50, segons PG-3; factor de residu 0.0105
- col·locació: mt01arp120ccpm; factor de residu 0.00724983
- col·locació: mt01arp060c Filler calcari, per a mescla bituminosa en calent; factor de residu 0.003
- col·locació: mt14ebc020gjX1h Betum asfàltic modificat amb polímers BM-3c, segons PG-3; factor de residu 0.007

## Recursos

**mt01arp100c** t Material granular per a la fabricació de SC40, adequat per a tràfic T0, segons PG-3. Segons UNE-EN 13043
Dades tècniques: Cost energètic 75.000 MJ; Emissió de CO2 4.000 kg; Codi LER 01 04 08; Massa de l'element 1000 kg; Volum 0.666667 m3

**mt08cet020c** t Ciment CEM II / A-V 32,5 N, a granel, segons UNE-EN 197-1
Dades tècniques: Cost energètic 6740.000 MJ; Emissió de CO2 880.000 kg; Codi LER 17 01 01; Massa de l'element 1000 kg; Volum 0.666667 m3

**mt14ebc010a** kg Emulsió bituminosa, tipus ECR-1, a força de betum asfàltic, segons PG-3
Dades tècniques: Cost energètic 31.940 MJ; Emissió de CO2 0.230 kg; Codi LER 17 03 02; Massa de l'element 1 kg; Volum 0.001 m3

**mt01arp120acca** t Material granular per a la fabricació de mescla bituminosa en calent AC 32 base S
Dades tècniques: Cost energètic 75.000 MJ; Emissió de CO2 4.000 kg; Codi LER 01 04 08; Massa de l'element 1000 kg; Volum 0.666667 m3

**mt01arp060a** t Filler calcari, per a mescla bituminosa en calent
Dades tècniques: Cost energètic 75.000 MJ; Emissió de CO2 4.000 kg; Codi LER 01 04 08; Massa de l'element 1000 kg; Volum 0.666667 m3

**mt14ebc020ead1b** t Betum asfàltic B40/50, segons PG-3
Dades tècniques: Cost energètic 49230.000 MJ; Emissió de CO2 270.000 kg; Codi LER 17 03 02; Massa de l'element 1000 kg; Volum 1 m3

**mt01arp120bche** t Material granular per a la fabricació de mescla bituminosa en calent AC 22 bin D
Dades tècniques: Cost energètic 75.000 MJ; Emissió de CO2 4.000 kg; Codi LER 01 04 08; Massa de l'element 1000 kg; Volum 0.666667 m3

**mt01arp060b** t Filler calcari, per a mescla bituminosa en calent
Dades tècniques: Cost energètic 75.000 MJ; Emissió de CO2 4.000 kg; Codi LER 01 04 08; Massa de l'element 1000 kg; Volum 0.666667 m3

**mt14ebc020fbe1b** t Betum asfàltic B40/50, segons PG-3
Dades tècniques: Cost energètic 49230.000 MJ; Emissió de CO2 270.000 kg; Codi LER 17 03 02; Massa de l'element 1000 kg; Volum 1 m3

**mt01arp120ccpm** t Material granular per a la fabricació de mescla bituminosa en calent BBTM 11B
Dades tècniques: Cost energètic 75.000 MJ; Emissió de CO2 4.000 kg; Codi LER 01 04 08; Massa de l'element 1000 kg; Volum 0.666667 m3

**mt01arp060c** t Filler calcari, per a mescla bituminosa en calent
Dades tècniques: Cost energètic 75.000 MJ; Emissió de CO2 4.000 kg; Codi LER 01 04 08; Massa de l'element 1000 kg; Volum 0.666667 m3

**mt14ebc020gjX1h** t Betum asfàltic modificat amb polímers BM-3c, segons PG-3
Dades tècniques: Cost energètic 52160.000 MJ; Emissió de CO2 470.000 kg; Codi LER 17 03 02; Massa de l'element 1000 kg; Volum 1 m3
