# Dipòsit per a aprofitament d'aigües pluvials. Instal·lació a l'exterior

- Propietat de l'arxiu: CYPE Ingenieros S.A.
- Format: FIEBDC-3/2016
- Programa: Generador de preus de la construcció. CYPE Ingenieros, S.A.
- Data: 11/03/2024
- Divisa: EUR
- Costos indirectes: 3 %
- IVA: 21 %

## U Urbanització interior de la parcel·la

### UG Acumulació i gestió d'aigües pluvials

#### UGD Dipòsits

**UGD020** U Dipòsit per a aprofitament d'aigües pluvials. Instal·lació a l'exterior.
Dipòsit per a aprofitament d'aigües pluvials, de polietilè d'alta densitat, de 260 l, color marró acabat imitació fusta, de 650 mm de diàmetre i 930 mm d'altura, amb dues connexions roscades de 3/4", aixeta de llautó acabat daurat amb rosca mascle de 3/4" i ràcord de connexió a mànega, tap de 3/4" i elements de fixació. Instal·lació a l'exterior.
Criteri de valoració econòmica: El preu no inclou el filtre.
Inclou: Replanteig. Fixació i connexionat.
Criteri d'amidament de projecte: Nombre d'unitats previstes, segons documentació gràfica de Projecte.
Criteri de mesura d'obra: Es mesurarà el nombre d'unitats realment executades segons especificacions de Projecte.

| Codi | Ut | Descripció | Rendiment | Preu | Import |
|---|---|---|---|---|---|
| mt37dpb300a | U | Dipòsit per a aprofitament d'aigües pluvials, de polietilè d'alta densitat, de 260 l, color marró acabat imitació fusta, de 650 mm de diàmetre i 930 mm d'altura, amb dues connexions roscades de 3/4", aixeta de llautó acabat daurat amb rosca mascle de 3/4" i ràcord de connexió a mànega, tap de 3/4" i elements de fixació. (material) | 1 | 179.69 | 179.690 |
| mo008 | h | Oficial 1ª lampista. (mà d'obra) | 0.444 | 29.34 | 13.027 |
| mo107 | h | Ajudant lampista. (mà d'obra) | 0.444 | 25.25 | 11.211 |
| % | % | Costos directes complementaris | 2 % | 203.928 | 4.079 |
|  |  | Costos directes |  |  | 208.007 |

## Recursos

**mt37dpb300a** U Dipòsit per a aprofitament d'aigües pluvials
Dades tècniques: Cost energètic 1301.924 MJ; Emissió de CO2 46.239 kg
Residus:
- embalatge: re150101 Envasos de paper i cartró. (component de residu); rendiment 0.082 kg; Codi LER 15 01 01; Massa de l'element 1 kg; Volum 0.001333 m3
