# Filtre d'aigües pluvials, instal·lat en baixant

- Propietat de l'arxiu: CYPE Ingenieros S.A.
- Format: FIEBDC-3/2016
- Programa: Generador de preus de la construcció. CYPE Ingenieros, S.A.
- Data: 11/03/2024
- Divisa: EUR
- Costos indirectes: 3 %
- IVA: 21 %

## U Urbanització interior de la parcel·la

### UG Acumulació i gestió d'aigües pluvials

#### UGF Filtres

**UGF010** U Filtre d'aigües pluvials, instal·lat en baixant.
Filtre d'aigües pluvials autonetejable, amb una entrada de 110 mm de diàmetre i dues sortides, una de 110 mm de diàmetre i una de 50 mm de diàmetre, amb possibilitat de canvi del mode de funcionament per a estiu i hivern, instal·lat en baixant.
Inclou: Replanteig. Connexionat.
Criteri d'amidament de projecte: Nombre d'unitats previstes, segons documentació gràfica de Projecte.
Criteri de mesura d'obra: Es mesurarà el nombre d'unitats realment executades segons especificacions de Projecte.

| Codi | Ut | Descripció | Rendiment | Preu | Import |
|---|---|---|---|---|---|
| mt36fpg010a | U | Filtre d'aigües pluvials autonetejable, amb una entrada de 110 mm de diàmetre i dues sortides, una de 110 mm de diàmetre i una de 50 mm de diàmetre, amb possibilitat de canvi del mode de funcionament per a estiu i hivern, per instal·lar en baixant. (material) | 1 | 40 | 40.000 |
| mo008 | h | Oficial 1ª lampista. (mà d'obra) | 0.24 | 29.34 | 7.042 |
| mo107 | h | Ajudant lampista. (mà d'obra) | 0.24 | 25.25 | 6.060 |
| % | % | Costos directes complementaris | 2 % | 53.102 | 1.062 |
|  |  | Costos directes |  |  | 54.164 |

## Recursos

**mt36fpg010a** U Filtre d'aigües pluvials autonetejable
Dades tècniques: Cost energètic 24.512 MJ; Emissió de CO2 1.296 kg
Residus:
- embalatge: re150101 Envasos de paper i cartró. (component de residu); rendiment 0.095 kg; Codi LER 15 01 01; Massa de l'element 1 kg; Volum 0.001333 m3
- embalatge: re170203 Plàstic. (component de residu); rendiment 0.047 kg; Codi LER 17 02 03; Massa de l'element 1 kg; Volum 0.001667 m3
