# Treball del terreny

- Propietat de l'arxiu: CYPE Ingenieros S.A.
- Format: FIEBDC-3/2016
- Programa: Generador de preus de la construcció. CYPE Ingenieros, S.A.
- Data: 11/03/2024
- Divisa: EUR
- Costos indirectes: 3 %
- IVA: 21 %

## U Urbanització interior de la parcel·la

### UJ Jardineria

#### UJA Condicionament del terreny

**UJA040** m² Treball del terreny.
Llaurat del terreny solt o compacte, fins a una profunditat de 20 cm, amb mitjans mecànics, mitjançant tractor agrícola equipat amb fresa, efectuant dues passades creuades.
Inclou: Treball del terreny. Senyalització i protecció del terreny.
Criteri d'amidament de projecte: Superfície mesurada en projecció horitzontal, segons documentació gràfica de Projecte.
Criteri de mesura d'obra: Es mesurarà, en projecció horitzontal, la superfície realment executada segons especificacions de Projecte.

| Codi | Ut | Descripció | Rendiment | Preu | Import |
|---|---|---|---|---|---|
| mq09tra010 | h | Tractor agrícola, de 37 kW, equipat amb fresa. (maquinària) | 0.045 | 44.24 | 1.991 |
| % | % | Costos directes complementaris | 2 % | 1.991 | 0.040 |
|  |  | Costos directes |  |  | 2.031 |
