# Reixa de fosa, per a protecció d'escocell

- Propietat de l'arxiu: CYPE Ingenieros S.A.
- Format: FIEBDC-3/2016
- Programa: Generador de preus de la construcció. CYPE Ingenieros, S.A.
- Data: 11/03/2024
- Divisa: EUR
- Costos indirectes: 3 %
- IVA: 21 %

## U Urbanització interior de la parcel·la

### UM Mobiliari urbà

#### UMA Proteccions d'escocells

**UMA020** U Reixa de fosa, per a protecció d'escocell.
Subministrament i muntatge de reixa de ferro colat, de 120x120 mm, per a protecció d'escocell, composta per un cos de tres peces: dues d'elles formen el quadrat exterior i conformen un cercle interior de 100 cm de diàmetre, que acull a una tercera peça amb un cercle excèntric de 63 cm de diàmetre; recolzat per gravetat sobre un marc perimetral d'acer galvanitzat, fixada a una solera de formigó HM-20/P/20/X0 de 15 cm de gruix, a realitzar sobre una base ferma existent, no inclosa en aquest preu. Inclús obertura de caixa i excavacions complementàries. Totalment muntat.
Inclou: Replanteig d'alineacions i nivells. Obertura de caixa i excavacions complementàries. Abocat i estesa del formigó. Col·locació de les peces. Assentat i anivellació.
Criteri d'amidament de projecte: Nombre d'unitats previstes, segons documentació gràfica de Projecte.
Criteri de mesura d'obra: Es mesurarà el nombre d'unitats realment executades segons especificacions de Projecte.

| Codi | Ut | Descripció | Rendiment | Preu | Import |
|---|---|---|---|---|---|
| mt10hmf010tLc | m³ | Formigó HM-20/P/20/X0, fabricat en central. (material) | 0.21 | 81.8 | 17.178 |
| mt52mur070a | U | Reixa de ferro colat, de 120x120 mm, per a protecció d'escocell, composta per un cos de tres peces: dues d'elles formen el quadrat exterior i conformen un cercle interior de 100 cm de diàmetre, que acull a una tercera peça amb un cercle excèntric de 63 cm de diàmetre; recolzat per gravetat sobre un marc perimetral d'acer galvanitzat. (material) | 1 | 815.59 | 815.590 |
| mo041 | h | Oficial 1ª construcció d'obra civil. (mà d'obra) | 0.539 | 28.42 | 15.318 |
| mo087 | h | Ajudant construcció d'obra civil. (mà d'obra) | 0.539 | 25.28 | 13.626 |
| % | % | Costos directes complementaris | 2 % | 861.712 | 17.234 |
|  |  | Costos directes |  |  | 878.946 |

Residus:
- col·locació: mt10hmf010tLc Formigó HM-20/P/20/X0, fabricat en central; factor de residu 0.00139589

## Recursos

**mt10hmf010tLc** m³ Formigó HM-20/P/20/X0, fabricat en central
Dades tècniques: Cost energètic 1840.000 MJ; Emissió de CO2 230.000 kg; Codi LER 17 01 01; Massa de l'element 2300 kg; Volum 1.533333 m3

**mt52mur070a** U Reixa de ferro colat
Dades tècniques: Cost energètic 1841.526 MJ; Emissió de CO2 114.833 kg
Residus:
- embalatge: re150101 Envasos de paper i cartró. (component de residu); rendiment 0.086 kg; Codi LER 15 01 01; Massa de l'element 1 kg; Volum 0.001333 m3
