# Conjunt de jocs infantils

- Propietat de l'arxiu: CYPE Ingenieros S.A.
- Format: FIEBDC-3/2016
- Programa: Generador de preus de la construcció. CYPE Ingenieros, S.A.
- Data: 11/03/2024
- Divisa: EUR
- Costos indirectes: 3 %
- IVA: 21 %

## U Urbanització interior de la parcel·la

### UM Mobiliari urbà

#### UMG Jocs infantils

**UMG005** U Conjunt de jocs infantils.
Conjunt de jocs infantils, compost per gronxador de tub d'acer pintat al forn, de 1 plaça, per a nens de 1 a 4 anys, amb zona de seguretat de 12,50 m² i 0,80 m d'altura lliure de caiguda; casa amb taules i bancs de fusta de pi silvestre, tractada en autoclau, de 1,46 m d'altura, per a nens de 2 a 6 anys, amb zona de seguretat de 17,40 m² i 0,60 m d'altura lliure de caiguda; joc de molla d'acer i estructura de tub d'acer pintat al forn, de 1 plaça, per a nens de 2 a 6 anys, amb zona de seguretat de 7,50 m² i 0,45 m d'altura lliure de caiguda; balancí de tub d'acer pintat al forn i panells HPL, de 2 places, per a nens de 3 a 8 anys, amb zona de seguretat de 11,50 m² i 1,00 m d'altura lliure de caiguda; tobogan de plaques de polietilè d'alta densitat, per a nens de 2 a 6 anys, amb zona de seguretat de 16,00 m² i 1,00 m d'altura lliure de caiguda. Col·locació en obra: amb tacs químics, sobre una superfície base. Inclús elements de fixació.
Criteri de valoració econòmica: El preu no inclou la superfície base.
Inclou: Replanteig. Neteja i preparació de la superfície suport. Muntatge, col·locació i aplomat del conjunt de jocs infantils.
Criteri d'amidament de projecte: Nombre d'unitats previstes, segons documentació gràfica de Projecte.
Criteri de mesura d'obra: Es mesurarà el nombre d'unitats realment executades segons especificacions de Projecte.

| Codi | Ut | Descripció | Rendiment | Preu | Import |
|---|---|---|---|---|---|
| mt50spl105b | U | Fixació composta per tac químic, volandera i cargol d'acer. (material) | 30 | 5.7 | 171.000 |
| mt52jig030aa | U | Gronxador de tub d'acer pintat al forn, de 1 plaça, amb penjadors de poliamida, seient de poliuretà i rodaments i cadenes d'acer inoxidable, per a nens de 1 a 4 anys, amb zona de seguretat de 12,50 m² i 0,80 m d'altura lliure de caiguda, amb elements de fixació. Segons UNE-EN 1176-1 i UNE-EN 1176-2. (material) | 1 | 1099 | 1099.000 |
| mt52jig080a | U | Casa amb taules i bancs de fusta de pi silvestre, tractada en autoclau, de 1,46 m d'altura, per a nens de 2 a 6 anys, amb zona de seguretat de 17,40 m² i 0,60 m d'altura lliure de caiguda, amb elements de fixació. Segons UNE-EN 1176-1 i UNE-EN 1176-2. (material) | 1 | 3455.63 | 3455.630 |
| mt52jig040a | U | Joc de molla d'acer i estructura de tub d'acer pintat al forn, de 1 plaça, amb panells HPL i seient de cautxú, per a nens de 2 a 6 anys, amb zona de seguretat de 7,50 m² i 0,45 m d'altura lliure de caiguda, amb elements de fixació. Segons UNE-EN 1176-1. (material) | 1 | 686.7 | 686.700 |
| mt52jig020a | U | Balancí de tub d'acer pintat al forn i panells HPL, de 2 places, amb molls d'acer i seients de polietilè, per a nens de 3 a 8 anys, amb zona de seguretat de 11,50 m² i 1,00 m d'altura lliure de caiguda, amb elements de fixació. Segons UNE-EN 1176-1 i UNE-EN 1176-6. (material) | 1 | 1575 | 1575.000 |
| mt52jig050a | U | Tobogan de plaques de polietilè d'alta densitat, rampa de polietilè, barra de seguretat i graons de poliuretà amb nucli d'acer, per a nens de 2 a 6 anys, amb zona de seguretat de 16,00 m² i 1,00 m d'altura lliure de caiguda, amb elements de fixació. Segons UNE-EN 1176-1 i UNE-EN 1176-3. (material) | 1 | 1890 | 1890.000 |
| mq04cag010a | h | Camió amb grua de fins a 6 t. (maquinària) | 1 | 55.38 | 55.380 |
| mo041 | h | Oficial 1ª construcció d'obra civil. (mà d'obra) | 10.071 | 28.42 | 286.218 |
| mo087 | h | Ajudant construcció d'obra civil. (mà d'obra) | 10.071 | 25.28 | 254.595 |
| % | % | Costos directes complementaris | 2 % | 9473.523 | 189.470 |
|  |  | Costos directes |  |  | 9662.993 |

## Recursos

**mt52jig030aa** U Gronxador de tub d'acer pintat al forn
Dades tècniques: Cost energètic 1077.567 MJ; Emissió de CO2 65.691 kg
Residus:
- embalatge: re150101 Envasos de paper i cartró. (component de residu); rendiment 3.687 kg; Codi LER 15 01 01; Massa de l'element 1 kg; Volum 0.001333 m3

**mt52jig080a** U Casa amb taules i bancs de fusta de pi silvestre
Dades tècniques: Cost energètic 19427.437 MJ; Emissió de CO2 -262.333 kg
Residus:
- embalatge: re150101 Envasos de paper i cartró; rendiment 4.291 kg

**mt52jig040a** U Joc de molla d'acer i estructura de tub d'acer pintat al forn
Dades tècniques: Cost energètic 559.605 MJ; Emissió de CO2 27.925 kg
Residus:
- embalatge: re150101 Envasos de paper i cartró; rendiment 3.585 kg

**mt52jig020a** U Balancí de tub d'acer pintat al forn i panells HPL
Dades tècniques: Cost energètic 611.782 MJ; Emissió de CO2 29.185 kg
Residus:
- embalatge: re150101 Envasos de paper i cartró; rendiment 3.809 kg

**mt52jig050a** U Tobogan de plaques de polietilè d'alta densitat
Dades tècniques: Cost energètic 13931.988 MJ; Emissió de CO2 517.806 kg
Residus:
- embalatge: re150101 Envasos de paper i cartró; rendiment 3.89 kg
