# Bol·lard fixe de fosa

- Propietat de l'arxiu: CYPE Ingenieros S.A.
- Format: FIEBDC-3/2016
- Programa: Generador de preus de la construcció. CYPE Ingenieros, S.A.
- Data: 11/03/2024
- Divisa: EUR
- Costos indirectes: 3 %
- IVA: 21 %

## U Urbanització interior de la parcel·la

### UM Mobiliari urbà

#### UMH Fites i bol·lards

**UMH010** U Bol·lard fixe de fosa.
Bol·lard de ferro colat, de 820x185 mm, acabat amb pintura antioxidant de color negre, fixat amb tacs i cargols d'acer a una superfície suport (no inclosa en aquest preu). Totalment muntat.
Inclou: Replanteig d'alineacions i nivells. Col·locació i fixació de les peces.
Criteri d'amidament de projecte: Nombre d'unitats previstes, segons documentació gràfica de Projecte.
Criteri de mesura d'obra: Es mesurarà el nombre d'unitats realment executades segons especificacions de Projecte.

| Codi | Ut | Descripció | Rendiment | Preu | Import |
|---|---|---|---|---|---|
| mt52mug010a | U | Bol·lard de ferro colat, de 820x185 mm, acabat amb pintura antioxidant de color negre. (material) | 1 | 195.32 | 195.320 |
| mt52mug200h | U | Repercussió, en la col·locació de bol·lard, d'elements de fixació sobre superfície suport: tacs i cargols d'acer. (material) | 1 | 3.98 | 3.980 |
| mo041 | h | Oficial 1ª construcció d'obra civil. (mà d'obra) | 0.48 | 28.42 | 13.642 |
| mo087 | h | Ajudant construcció d'obra civil. (mà d'obra) | 0.24 | 25.28 | 6.067 |
| % | % | Costos directes complementaris | 2 % | 219.009 | 4.380 |
|  |  | Costos directes |  |  | 223.389 |

## Recursos

**mt52mug010a** U Bol·lard de ferro colat, de 820x185 mm, acabat amb pintura antioxidant de color negre
Dades tècniques: Cost energètic 413.863 MJ; Emissió de CO2 28.745 kg
Residus:
- embalatge: re150101 Envasos de paper i cartró. (component de residu); rendiment 3.617 kg; Codi LER 15 01 01; Massa de l'element 1 kg; Volum 0.001333 m3
