# Bol·lard fixe de formigó prefabricat

- Propietat de l'arxiu: CYPE Ingenieros S.A.
- Format: FIEBDC-3/2016
- Programa: Generador de preus de la construcció. CYPE Ingenieros, S.A.
- Data: 11/03/2024
- Divisa: EUR
- Costos indirectes: 3 %
- IVA: 21 %

## U Urbanització interior de la parcel·la

### UM Mobiliari urbà

#### UMH Fites i bol·lards

**UMH015** U Bol·lard fixe de formigó prefabricat.
Bol·lard de formigó prefabricat de forma esfèrica, de 300 mm de diàmetre i 450 mm d'altura, amb base encastable, color gris, fixat amb tacs i cargols d'acer a una superfície suport (no inclosa en aquest preu). Totalment muntat.
Inclou: Replanteig d'alineacions i nivells. Col·locació i fixació de les peces.
Criteri d'amidament de projecte: Nombre d'unitats previstes, segons documentació gràfica de Projecte.
Criteri de mesura d'obra: Es mesurarà el nombre d'unitats realment executades segons especificacions de Projecte.

| Codi | Ut | Descripció | Rendiment | Preu | Import |
|---|---|---|---|---|---|
| mt52mug015a | U | Bol·lard de formigó prefabricat de forma esfèrica, de 300 mm de diàmetre i 450 mm d'altura, amb base encastable, color gris. (material) | 1 | 196.7 | 196.700 |
| mt52mug200h | U | Repercussió, en la col·locació de bol·lard, d'elements de fixació sobre superfície suport: tacs i cargols d'acer. (material) | 1 | 3.98 | 3.980 |
| mo041 | h | Oficial 1ª construcció d'obra civil. (mà d'obra) | 0.48 | 28.42 | 13.642 |
| mo087 | h | Ajudant construcció d'obra civil. (mà d'obra) | 0.24 | 25.28 | 6.067 |
| % | % | Costos directes complementaris | 2 % | 220.389 | 4.408 |
|  |  | Costos directes |  |  | 224.797 |

## Recursos

**mt52mug015a** U Bol·lard de formigó prefabricat de forma esfèrica
Dades tècniques: Cost energètic 52.731 MJ; Emissió de CO2 8.015 kg
Residus:
- embalatge: re150101 Envasos de paper i cartró. (component de residu); rendiment 1.4 kg; Codi LER 15 01 01; Massa de l'element 1 kg; Volum 0.001333 m3
