# Pèrgola decorativa prefabricada de formigó

- Propietat de l'arxiu: CYPE Ingenieros S.A.
- Format: FIEBDC-3/2016
- Programa: Generador de preus de la construcció. CYPE Ingenieros, S.A.
- Data: 11/03/2024
- Divisa: EUR
- Costos indirectes: 3 %
- IVA: 21 %

## U Urbanització interior de la parcel·la

### UM Mobiliari urbà

#### UMP Pèrgoles

**UMP010** U Pèrgola decorativa prefabricada de formigó.
Pèrgola decorativa exempta, de 4x4,5 m de superfície, formada per: 5 biguetes decoratives prefabricades de formigó, de 16x8 cm de secció i 4,5 m de longitud, amb dos extrems vistos; col·locades sobre biguetes de càrrega prefabricades de formigó, de 20x10 cm de secció, que es recolzen directament sobre pilars (no inclosos en aquest preu).
Inclou: Replanteig d'alineacions i nivells. Col·locació i fixació de les peces.
Criteri d'amidament de projecte: Nombre d'unitats previstes, segons documentació gràfica de Projecte.
Criteri de mesura d'obra: Es mesurarà el nombre d'unitats realment executades segons especificacions de Projecte.

| Codi | Ut | Descripció | Rendiment | Preu | Import |
|---|---|---|---|---|---|
| mt47als020a | m | Bigueta decorativa prefabricada de formigó, de 16x8 cm de secció, amb dos extrems vistos, per a formació de pèrgola. (material) | 22.5 | 16.01 | 360.225 |
| mt47als020c | m | Bigueta de càrrega prefabricada de formigó, de 20x10 cm de secció, per a formació de pèrgola. (material) | 8 | 21.34 | 170.720 |
| mq04cag010a | h | Camió amb grua de fins a 6 t. (maquinària) | 0.4 | 55.38 | 22.152 |
| mo041 | h | Oficial 1ª construcció d'obra civil. (mà d'obra) | 0.604 | 28.42 | 17.166 |
| mo087 | h | Ajudant construcció d'obra civil. (mà d'obra) | 0.604 | 25.28 | 15.269 |
| % | % | Costos directes complementaris | 2 % | 585.532 | 11.711 |
|  |  | Costos directes |  |  | 597.243 |

Residus:
- col·locació: mt47als020a Bigueta decorativa prefabricada de formigó, de 16x8 cm de secció, amb dos extrems vistos, per a formació de pèrgola; factor de residu 0.0252
- col·locació: mt47als020c Bigueta de càrrega prefabricada de formigó, de 20x10 cm de secció, per a formació de pèrgola; factor de residu 0.0227344

## Recursos

**mt47als020a** m Bigueta decorativa prefabricada de formigó, de 16x8 cm de secció, amb dos extrems vistos, per a formació de pèrgola
Dades tècniques: Cost energètic 32.115 MJ; Emissió de CO2 3.263 kg; Codi LER 17 01 01; Massa de l'element 20 kg; Volum 0.013333 m3
Residus:
- embalatge: re170201 Fusta. (component de residu); rendiment 0.014 kg; Codi LER 17 02 01; Massa de l'element 1 kg; Volum 0.000909 m3
- embalatge: re170203 Plàstic. (component de residu); rendiment 0.06 kg; Codi LER 17 02 03; Massa de l'element 1 kg; Volum 0.001667 m3

**mt47als020c** m Bigueta de càrrega prefabricada de formigó, de 20x10 cm de secció, per a formació de pèrgola
Dades tècniques: Cost energètic 33.687 MJ; Emissió de CO2 3.421 kg; Codi LER 17 01 01; Massa de l'element 21 kg; Volum 0.014 m3
Residus:
- embalatge: re170201 Fusta; rendiment 0.015 kg
- embalatge: re170203 Plàstic; rendiment 0.062 kg
