# Barana urbana modular articulada

- Propietat de l'arxiu: CYPE Ingenieros S.A.
- Format: FIEBDC-3/2016
- Programa: Generador de preus de la construcció. CYPE Ingenieros, S.A.
- Data: 11/03/2024
- Divisa: EUR
- Costos indirectes: 3 %
- IVA: 21 %

## U Urbanització interior de la parcel·la

### UM Mobiliari urbà

#### UMQ Proteccions de vianants

**UMQ035** U Barana urbana modular articulada.
Barana urbana modular articulada, composta per cos de barana d'acer laminat en calent, de 3000x300 mm, realitzat amb platina de 30x4 mm formant ziga-zaga, amb passamans massís, acabat inferior amb tub de 20x2 mm i acabats laterals amb platina de 50x6 mm, amb acabat en color verd amb textura fèrria, recolzat sobre muntants de tancament de 868 mm d'altura, de platina de 50x8 mm, previstos per a ancoratge mitjançant per a rebut en solera de formigó i amb senyalització en color verd RAL 6018. Protecció del conjunt mitjançant galvanitzat en calent de gran resistència antioxidant; tractament de desengreix i fosfatat; lacat al forn amb polièster ferrotexturat. Inclús solera de formigó HM-20/P/20/X0 per ancoratge de muntants i neteja. Màxima adherència del revestiment exterior. Totalment muntada en obra.
Inclou: Replanteig d'alineacions i nivells. Execució de la base de formigó. Col·locació i fixació de les peces.
Criteri d'amidament de projecte: Nombre d'unitats previstes, segons documentació gràfica de Projecte.
Criteri de mesura d'obra: Es mesurarà el nombre d'unitats realment executades segons especificacions de Projecte.

| Codi | Ut | Descripció | Rendiment | Preu | Import |
|---|---|---|---|---|---|
| mt10hmf010tLc | m³ | Formigó HM-20/P/20/X0, fabricat en central. (material) | 0.1 | 81.8 | 8.180 |
| mt52mug615a | U | Placa d'ancoratge, per a rebuda de muntant de barana en solera de formigó. (material) | 2 | 11.79 | 23.580 |
| mt52mug640a | U | Cos de barana d'acer laminat en calent, de 3000x300 mm, realitzat amb platina de 30x4 mm formant ziga-zaga, amb passamans massís, acabat inferior amb tub de 20x2 mm i acabats laterals amb platina de 50x6 mm, amb acabat en color verd amb textura fèrria, per a recolzament entre muntants. (material) | 1 | 132.52 | 132.520 |
| mt52mug645a | U | Muntant per a barana de 868 mm d'altura, realitzat amb platina d'acer laminat en calent de 50x8 mm, amb portasenyals de color verd. (material) | 2 | 157.45 | 314.900 |
| mo041 | h | Oficial 1ª construcció d'obra civil. (mà d'obra) | 1.259 | 28.42 | 35.781 |
| mo087 | h | Ajudant construcció d'obra civil. (mà d'obra) | 1.259 | 25.28 | 31.828 |
| % | % | Costos directes complementaris | 2 % | 546.789 | 10.936 |
|  |  | Costos directes |  |  | 557.725 |

Residus:
- col·locació: mt10hmf010tLc Formigó HM-20/P/20/X0, fabricat en central; factor de residu 0.00139589
- col·locació: mt52mug645a; factor de residu 0.006

## Recursos

**mt10hmf010tLc** m³ Formigó HM-20/P/20/X0, fabricat en central
Dades tècniques: Cost energètic 1840.000 MJ; Emissió de CO2 230.000 kg; Codi LER 17 01 01; Massa de l'element 2300 kg; Volum 1.533333 m3

**mt52mug645a** U Muntant per a barana de 868 mm d'altura
Dades tècniques: Cost energètic 30.515 MJ; Emissió de CO2 1.575 kg; Codi LER 17 04 05; Massa de l'element 2.71 kg; Volum 0.00129 m3
Residus:
- embalatge: re170203 Plàstic. (component de residu); rendiment 0.04 kg; Codi LER 17 02 03; Massa de l'element 1 kg; Volum 0.001667 m3
