# Barrera fixa

- Propietat de l'arxiu: CYPE Ingenieros S.A.
- Format: FIEBDC-3/2016
- Programa: Generador de preus de la construcció. CYPE Ingenieros, S.A.
- Data: 11/03/2024
- Divisa: EUR
- Costos indirectes: 3 %
- IVA: 21 %

## U Urbanització interior de la parcel·la

### UM Mobiliari urbà

#### UMQ Proteccions de vianants

**UMQ045** m Barrera fixa.
Barrera d'acer laminat en calent, amb peu de muntant fix, de 778 mm d'altura, format per muntants de 80 mm de diàmetre i 2 mm de gruix, color gris acer, massissats amb poliuretà i acabat superior d'alumini, i una barra superior horitzontal realitzada amb tub de 50 mm de diàmetre i 1,5 mm de gruix de color blanc. Protecció del conjunt mitjançant galvanitzat en calent de gran resistència antioxidant; tractament de desengreix i fosfatat; lacat al forn amb polièster ferrotexturat. Màxima adherència del revestiment exterior. Inclús solera de formigó HM-20/P/20/X0 per ancoratge de muntants i neteja. Totalment muntada a l'obra.
Inclou: Replanteig d'alineacions i nivells. Execució de la base de formigó. Col·locació i fixació de les peces.
Criteri d'amidament de projecte: Longitud mesurada a eixos, segons documentació gràfica de Projecte.
Criteri de mesura d'obra: Es mesurarà a eixos, la longitud realment executada segons especificacions de Projecte.

| Codi | Ut | Descripció | Rendiment | Preu | Import |
|---|---|---|---|---|---|
| mt10hmf010tLc | m³ | Formigó HM-20/P/20/X0, fabricat en central. (material) | 0.1 | 81.8 | 8.180 |
| mt52mug515af | U | Barrera d'acer laminat en calent, amb peu de muntant fix, de 778 mm d'altura, format per muntants de 80 mm de diàmetre i 2 mm de gruix, color gris acer, massissats amb poliuretà i acabat superior d'alumini, i una barra superior horitzontal realitzada amb tub de 50 mm de diàmetre i 1,5 mm de gruix de color blanc. (material) | 1 | 90.59 | 90.590 |
| mo041 | h | Oficial 1ª construcció d'obra civil. (mà d'obra) | 0.599 | 28.42 | 17.024 |
| mo087 | h | Ajudant construcció d'obra civil. (mà d'obra) | 0.599 | 25.28 | 15.143 |
| % | % | Costos directes complementaris | 2 % | 130.937 | 2.619 |
|  |  | Costos directes |  |  | 133.556 |

Residus:
- col·locació: mt10hmf010tLc Formigó HM-20/P/20/X0, fabricat en central; factor de residu 0.00139589

## Recursos

**mt10hmf010tLc** m³ Formigó HM-20/P/20/X0, fabricat en central
Dades tècniques: Cost energètic 1840.000 MJ; Emissió de CO2 230.000 kg; Codi LER 17 01 01; Massa de l'element 2300 kg; Volum 1.533333 m3
