# Tobogan

- Propietat de l'arxiu: CYPE Ingenieros S.A.
- Format: FIEBDC-3/2016
- Programa: Generador de preus de la construcció. CYPE Ingenieros, S.A.
- Data: 11/03/2024
- Divisa: EUR
- Costos indirectes: 3 %
- IVA: 21 %

## U Urbanització interior de la parcel·la

### UP Piscines

#### UPE Equipament exterior

**UPE030** U Tobogan.
Tobogan per a piscina, amb pista de polièster i fibra de vidre, de 130 cm d'altura i 217 cm de longitud, de color blau clar, amb esglaons de material plàstic i baranes d'acer inoxidable, equipat amb presa d'aigua per a facilitar la relliscada, fixat a una superfície suport (no inclosa en aquest preu). Inclús replanteig, ancoratges, topalls, embellidors, junts, tacs i cargols.
Inclou: Col·locació i fixació d'accessoris i peces especials.
Criteri d'amidament de projecte: Nombre d'unitats previstes, segons documentació gràfica de Projecte.
Criteri de mesura d'obra: Es mesurarà el nombre d'unitats realment executades segons especificacions de Projecte.

| Codi | Ut | Descripció | Rendiment | Preu | Import |
|---|---|---|---|---|---|
| mt47pep030b | U | Tobogan per a piscina, amb pista de polièster i fibra de vidre, de 130 cm d'altura i 217 cm de longitud, de color blau clar, amb esglaons de material plàstic i baranes d'acer inoxidable, equipat amb presa d'aigua per a facilitar la relliscada, ancoratges dotats de mecanisme per a connexió equipotencial, topalls, embellidors, junts, tacs i cargols. (material) | 1 | 1802.26 | 1802.260 |
| mt09moe040 | U | Morter expansiu. (material) | 2 | 3.5 | 7.000 |
| mo041 | h | Oficial 1ª construcció d'obra civil. (mà d'obra) | 2.997 | 28.42 | 85.175 |
| mo087 | h | Ajudant construcció d'obra civil. (mà d'obra) | 2.398 | 25.28 | 60.621 |
| % | % | Costos directes complementaris | 2 % | 1955.056 | 39.101 |
|  |  | Costos directes |  |  | 1994.157 |

## Recursos

**mt47pep030b** U Tobogan per a piscina
Dades tècniques: Cost energètic 1479.438 MJ; Emissió de CO2 134.244 kg
Residus:
- embalatge: re150101 Envasos de paper i cartró. (component de residu); rendiment 0.086 kg; Codi LER 15 01 01; Massa de l'element 1 kg; Volum 0.001333 m3
