# Neteja fons

- Propietat de l'arxiu: CYPE Ingenieros S.A.
- Format: FIEBDC-3/2016
- Programa: Generador de preus de la construcció. CYPE Ingenieros, S.A.
- Data: 11/03/2024
- Divisa: EUR
- Costos indirectes: 3 %
- IVA: 21 %

## U Urbanització interior de la parcel·la

### UP Piscines

#### UPE Equipament exterior

**UPE050** U Neteja fons.
Neteja fons manual per a piscina, d'alumini, format per: mànec telescòpic i mànega autoflotant per connectar a la presa d'aspiració o al skimmer de la piscina.
Inclou: Muntatge.
Criteri d'amidament de projecte: Nombre d'unitats previstes, segons documentació gràfica de Projecte.
Criteri de mesura d'obra: Es mesurarà el nombre d'unitats realment executades segons especificacions de Projecte.

| Codi | Ut | Descripció | Rendiment | Preu | Import |
|---|---|---|---|---|---|
| mt47pep050l | U | Neteja fons manual per a piscina, d'alumini, format per: mànec telescòpic i mànega autoflotant per connectar a la presa d'aspiració o al skimmer de la piscina. (material) | 1 | 145.15 | 145.150 |
| mo080 | h | Ajudant muntador. (mà d'obra) | 0.12 | 25.28 | 3.034 |
| % | % | Costos directes complementaris | 2 % | 148.184 | 2.964 |
|  |  | Costos directes |  |  | 151.148 |

## Recursos

**mt47pep050l** U Neteja fons manual per a piscina
Dades tècniques: Cost energètic 360.545 MJ; Emissió de CO2 15.081 kg
Residus:
- embalatge: re150101 Envasos de paper i cartró. (component de residu); rendiment 0.077 kg; Codi LER 15 01 01; Massa de l'element 1 kg; Volum 0.001333 m3
