# Cadira alta per a socorrista

- Propietat de l'arxiu: CYPE Ingenieros S.A.
- Format: FIEBDC-3/2016
- Programa: Generador de preus de la construcció. CYPE Ingenieros, S.A.
- Data: 11/03/2024
- Divisa: EUR
- Costos indirectes: 3 %
- IVA: 21 %

## U Urbanització interior de la parcel·la

### UP Piscines

#### UPE Equipament exterior

**UPE060** U Cadira alta per a socorrista.
Cadira alta per a socorrista de piscina, de tub de 43 mm de diàmetre, d'acer inoxidable AISI 304L, acabat polit brillant, amb esglaons, plataforma, seient de material plàstic i base amb rodes.
Inclou: Muntatge i fixació dels components.
Criteri d'amidament de projecte: Nombre d'unitats previstes, segons documentació gràfica de Projecte.
Criteri de mesura d'obra: Es mesurarà el nombre d'unitats realment executades segons especificacions de Projecte.

| Codi | Ut | Descripció | Rendiment | Preu | Import |
|---|---|---|---|---|---|
| mt47pep060a | U | Cadira alta per a socorrista de piscina, de tub de 43 mm de diàmetre, d'acer inoxidable AISI 304L, acabat polit brillant, amb esglaons, plataforma, seient de material plàstic i base amb rodes. (material) | 1 | 2234.88 | 2234.880 |
| mo080 | h | Ajudant muntador. (mà d'obra) | 1.199 | 25.28 | 30.311 |
| % | % | Costos directes complementaris | 2 % | 2265.191 | 45.304 |
|  |  | Costos directes |  |  | 2310.495 |

## Recursos

**mt47pep060a** U Cadira alta per a socorrista de piscina
Dades tècniques: Cost energètic 2812.859 MJ; Emissió de CO2 383.241 kg
Residus:
- embalatge: re150101 Envasos de paper i cartró. (component de residu); rendiment 1.584 kg; Codi LER 15 01 01; Massa de l'element 1 kg; Volum 0.001333 m3
