# Paviment de llambordes de pedra natural

- Propietat de l'arxiu: CYPE Ingenieros S.A.
- Format: FIEBDC-3/2016
- Programa: Generador de preus de la construcció. CYPE Ingenieros, S.A.
- Data: 11/03/2024
- Divisa: EUR
- Costos indirectes: 3 %
- IVA: 21 %

## U Urbanització interior de la parcel·la

### UX Paviments exteriors

#### UXA De llambordes

**UXA030** m² Paviment de llambordes de pedra natural.
Paviment de llambordes de pedra natural, en exteriors, realitzat sobre ferm amb tràfic de categoria C4 (àrees de vianants, carrers residencials) i categoria d'explanada E1 (5 <= CBR < 10), compost per base flexible de tot-u natural, de 20 cm d'espessor, amb estès i compactat al 100% del Proctor Modificat, mitjançant la col·locació flexible, amb un grau de complexitat de l'aparell baix, de llambordes de granit Blanc Berrocal, de 8x8x5 cm, amb acabat flamejat en la cara vista i serrat en les altres cares, sobre una capa de sorra de granulometria compresa entre 0,5 i 5 mm, deixant entre ells un junt de separació d'entre 2 i 3 mm, per al seu posterior rejuntat amb sorra natural, fina i seca, de 2 mm de grandària màxima; i vibrat del paviment amb safata vibrant de guiat manual.
Inclou: Replanteig de mestres i nivells. Tall de les peces. Preparació de l'explanada. Estès i compactació de la base. Execució de l'encontre amb els cantells de confinament. Estesa i anivellació de la capa de sorra. Col·locació de les llambordes. Reblert de juntes amb sorra i vibrat del paviment. Neteja.
Criteri d'amidament de projecte: Superfície mesurada en projecció horitzontal, segons documentació gràfica de Projecte. No s'han tingut en compte les escapçadures com factor d'influència per incrementar l'amidament, cada vegada que en la descomposició s'ha considerat el tant per cent de ruptures general.
Criteri de mesura d'obra: Es mesurarà, en projecció horitzontal, la superfície realment executada segons especificacions de Projecte.

| Codi | Ut | Descripció | Rendiment | Preu | Import |
|---|---|---|---|---|---|
| mt01zah010a | t | Tot-u natural calcari. (material) | 0.23 | 10 | 2.300 |
| mt01arp021c | m³ | Sorra de granulometria compresa entre 0,5 i 5 mm, no contenint més d'un 3% de matèria orgànica i argila. Es tindrà en compte l'especificat en UNE 83115 sobre la friabilitat i en UNE-EN 1097-2 sobre la resistència a la fragmentació de la sorra. (material) | 0.055 | 24 | 1.320 |
| mt18apn010aa | m² | Llamborda de granit Blanc Berrocal, 8x8x5 cm, amb acabat flamejat en la cara vista i serrat en les altres cares. (material) | 1.05 | 44.81 | 47.051 |
| mt01arp020a | kg | Sorra natural, fina i seca, de 2 mm de grandària màxima, exempta de sals perjudicials, presentada en sacs. (material) | 1 | 0.35 | 0.350 |
| mq01mot010a | h | Motoanivelladora de 141 kW. (maquinària) | 0.007 | 75.91 | 0.531 |
| mq02rov010i | h | Compactador monocilíndric vibrant autopropulsat, de 129 kW, de 16,2 t, amplada de treball 213,4 cm. (maquinària) | 0.012 | 69.78 | 0.837 |
| mq02cia020j | h | Camió cisterna, de 8 m³ de capacitat. (maquinària) | 0.005 | 118.9 | 0.595 |
| mq02rod010a | h | Safata vibrant de guiat manual, de 170 kg, amplada de treball 50 cm, reversible. (maquinària) | 0.3 | 4.76 | 1.428 |
| mo041 | h | Oficial 1ª construcció d'obra civil. (mà d'obra) | 0.3 | 28.42 | 8.526 |
| mo087 | h | Ajudant construcció d'obra civil. (mà d'obra) | 0.324 | 25.28 | 8.191 |
| % | % | Costos directes complementaris | 2 % | 71.129 | 1.423 |
|  |  | Costos directes |  |  | 72.552 |

Residus:
- col·locació: mt01zah010a Tot-u natural calcari; factor de residu 0.00729141
- col·locació: mt01arp021c; factor de residu 0.003
- col·locació: mt01arp020a Sorra natural, fina i seca, de 2 mm de grandària màxima, exempta de sals perjudicials, presentada en sacs; factor de residu 0.003

## Recursos

**mt01zah010a** t Tot-u natural calcari
Dades tècniques: Cost energètic 127.000 MJ; Emissió de CO2 7.000 kg; Codi LER 01 04 08; Massa de l'element 1000 kg; Volum 0.666667 m3

**mt01arp021c** m³ Sorra de granulometria compresa entre 0,5 i 5 mm
Dades tècniques: Cost energètic 146.250 MJ; Emissió de CO2 7.800 kg; Codi LER 01 04 09; Massa de l'element 1950 kg; Volum 1.21875 m3

**mt01arp020a** kg Sorra natural, fina i seca, de 2 mm de grandària màxima, exempta de sals perjudicials, presentada en sacs
Dades tècniques: Cost energètic 0.075 MJ; Emissió de CO2 0.004 kg; Codi LER 01 04 09; Massa de l'element 1 kg; Volum 0.000625 m3
