# Estabilització de camins i senders, mitjançant aportació de mescla de tot-u i lligant Greenfor Dust Plus "FORESA", fabricada en central

- Propietat de l'arxiu: CYPE Ingenieros S.A.
- Format: FIEBDC-3/2016
- Programa: Generador de preus de la construcció. CYPE Ingenieros, S.A.
- Data: 11/03/2024
- Divisa: EUR
- Costos indirectes: 3 %
- IVA: 21 %

## U Urbanització interior de la parcel·la

### UX Paviments exteriors

#### UXE Esplanades, camins i senderes

**UXE050** m² Estabilització de camins i senders, mitjançant aportació de mescla de tot-u i lligant Greenfor Dust Plus "FORESA", fabricada en central.
Estabilització de camins i senders, mitjançant aportació d'una capa superficial de 15 cm de gruix, de mescla de tot-u natural calcari, ciment Pòrtland CEM I 32,5 N, (amb una proporció en volum del 2% del total de la mescla), lligant Greenfor Dust Plus "FORESA" diluït en aigua (4 (kg/m³)) i aigua, fabricada en central, subministrada a peu d'obra amb camions, estesa i anivellada sobre la superfície de suport prèviament preparada; compactació amb corró vibrant de guiat manual, fins a assolir una densitat seca no inferior al 95% de la màxima obtinguda en l'assaig Proctor Modificat, realitzat segons UNE 103501; i tractament superficial del sòl per evitar l'aixecament de pols, mitjançant reg amb lligant Greenfor Dust Plus "FORESA" diluït en aigua (0,5 kg/m²).
Criteri de valoració econòmica: El preu no inclou la realització de l'assaig Proctor Modificat.
Inclou: Abocament, estesa i anivellació de la mescla. Compactació. Aplicació del tractament superficial mitjançant reg.
Criteri d'amidament de projecte: Superfície mesurada en projecció horitzontal, segons documentació gràfica de Projecte.
Criteri de mesura d'obra: Es mesurarà, en projecció horitzontal, la superfície realment executada segons especificacions de Projecte.

| Codi | Ut | Descripció | Rendiment | Preu | Import |
|---|---|---|---|---|---|
| mt01zah010a | t | Tot-u natural calcari. (material) | 0.323 | 10 | 3.230 |
| mt08cem010a | kg | Ciment Pòrtland CEM I 32,5 N, en sacs, segons UNE-EN 197-1. (material) | 12.994 | 0.11 | 1.429 |
| mt01ppf010a | kg | Lligant Greenfor Dust Plus "FORESA" diluït en aigua, color blanc, a base d'acetat de vinil i èster vinílic d'àcid versàtic, lliure d'alquilfenols i d'amoníac. (material) | 1.1 | 1.75 | 1.925 |
| mt08aaa010a | m³ | Aigua. (material) | 0.023 | 1.5 | 0.035 |
| mq09tra010 | h | Tractor agrícola, de 37 kW, equipat amb fresa. (maquinària) | 0.015 | 44.24 | 0.664 |
| mq04dua020b | h | Dúmper de descàrrega frontal de 2 t de càrrega útil. (maquinària) | 0.015 | 10.38 | 0.156 |
| mq02roa010a | h | Corró vibrant de guiat manual, de 700 kg, amplada de treball 70 cm. (maquinària) | 0.015 | 9.48 | 0.142 |
| mq02cia020j | h | Camió cisterna, de 8 m³ de capacitat. (maquinària) | 0.005 | 118.9 | 0.595 |
| mo113 | h | Peó ordinari construcció. (mà d'obra) | 0.018 | 23.81 | 0.429 |
| % | % | Costos directes complementaris | 2 % | 8.605 | 0.172 |
|  |  | Costos directes |  |  | 8.777 |

Residus:
- col·locació: mt01zah010a Tot-u natural calcari; factor de residu 0.00729141
- col·locació: mt08cem010a Ciment Pòrtland CEM I 32,5 N, en sacs, segons UNE-EN 197-1; factor de residu 0.01008

## Recursos

**mt01zah010a** t Tot-u natural calcari
Dades tècniques: Cost energètic 127.000 MJ; Emissió de CO2 7.000 kg; Codi LER 01 04 08; Massa de l'element 1000 kg; Volum 0.666667 m3

**mt08cem010a** kg Ciment Pòrtland CEM I 32,5 N, en sacs, segons UNE-EN 197-1
Dades tècniques: Cost energètic 7.103 MJ; Emissió de CO2 0.902 kg; Codi LER 17 01 01; Massa de l'element 1 kg; Volum 0.000667 m3
Residus:
- embalatge: re150101 Envasos de paper i cartró. (component de residu); rendiment 0.013 kg; Codi LER 15 01 01; Massa de l'element 1 kg; Volum 0.001333 m3
- embalatge: re170201 Fusta. (component de residu); rendiment 0.001 kg; Codi LER 17 02 01; Massa de l'element 1 kg; Volum 0.000909 m3
- embalatge: re170203 Plàstic. (component de residu); rendiment 0.003 kg; Codi LER 17 02 03; Massa de l'element 1 kg; Volum 0.001667 m3

**mt08aaa010a** m³ Aigua
Dades tècniques: Cost energètic 60.000 MJ; Emissió de CO2 30.000 kg
