# Perfil per a acabat lateral de tarima de compòsit (WPC)

- Propietat de l'arxiu: CYPE Ingenieros S.A.
- Format: FIEBDC-3/2016
- Programa: Generador de preus de la construcció. CYPE Ingenieros, S.A.
- Data: 11/03/2024
- Divisa: EUR
- Costos indirectes: 3 %
- IVA: 21 %

## U Urbanització interior de la parcel·la

### UX Paviments exteriors

#### UXJ De compòsit

**UXJ020** m Perfil per a acabat lateral de tarima de compòsit (WPC).
Perfil massís de compòsit (WPC) amb fibres de fusta i polietilè, de 24x136x2440 mm, una cara vista amb textura de fusta, amb les vores rectes, fixat a les llates d'empostissar amb cargols autoperforants, d'acer al carboni, de 5 mm de diàmetre i 63 mm de longitud, amb tractament anticorrosiu, en tarima de compòsit (WPC).
Inclou: Replanteig, marcat i tall de la part sobrant del perfil d'acabament lateral. Fixació del perfil d'acabat lateral a les llates d'empostissar.
Criteri d'amidament de projecte: Longitud mesurada segons documentació gràfica de Projecte. No s'ha incrementat l'amidament per trencaments i retallades, ja que en la descomposició s'ha considerat un 5% més de peces.
Criteri de mesura d'obra: Es mesurarà la longitud realment executada segons especificacions de Projecte.

| Codi | Ut | Descripció | Rendiment | Preu | Import |
|---|---|---|---|---|---|
| mt18fmp020a | m | Perfil massís de compòsit (WPC) amb fibres de fusta i polietilè, de 24x136x2440 mm, una cara vista amb textura de fusta, amb les vores rectes, segons UNE-EN 15534-4, per a acabat lateral de tarima de compòsit (WPC). (material) | 1.05 | 9.81 | 10.301 |
| mt18acc080a | U | Cargol autoperforant, d'acer al carboni, de 5 mm de diàmetre i 63 mm de longitud, amb tractament anticorrosiu. (material) | 7 | 0.11 | 0.770 |
| mo017 | h | Oficial 1ª fuster. (mà d'obra) | 0.12 | 28.92 | 3.470 |
| mo058 | h | Ajudant fuster. (mà d'obra) | 0.12 | 25.48 | 3.058 |
| % | % | Costos directes complementaris | 2 % | 17.599 | 0.352 |
|  |  | Costos directes |  |  | 17.951 |

Residus:
- col·locació: mt18fmp020a; factor de residu 0.00832106
- col·locació: mt18acc080a Cargol autoperforant, d'acer al carboni, de 5 mm de diàmetre i 63 mm de longitud, amb tractament anticorrosiu; factor de residu 0.00491667

## Recursos

**mt18fmp020a** m Perfil massís de compòsit (WPC) amb fibres de fusta i polietilè
Dades tècniques: Cost energètic 193.536 MJ; Emissió de CO2 -0.315 kg; Codi LER 17 02 01; Massa de l'element 4.7 kg; Volum 0.004273 m3
Residus:
- embalatge: re170203 Plàstic. (component de residu); rendiment 0.003 kg; Codi LER 17 02 03; Massa de l'element 1 kg; Volum 0.001667 m3

**mt18acc080a** U Cargol autoperforant, d'acer al carboni, de 5 mm de diàmetre i 63 mm de longitud, amb tractament anticorrosiu
Dades tècniques: Cost energètic 0.120 MJ; Emissió de CO2 0.007 kg; Codi LER 17 04 05; Massa de l'element 0.012 kg; Volum 0.000006 m3
Residus:
- embalatge: re150101 Envasos de paper i cartró. (component de residu); rendiment 0.001 kg; Codi LER 15 01 01; Massa de l'element 1 kg; Volum 0.001333 m3
