# Assaig de perfil d'alumini per fusteria

- Propietat de l'arxiu: CYPE Ingenieros S.A.
- Format: FIEBDC-3/2016
- Programa: Generador de preus de la construcció. CYPE Ingenieros, S.A.
- Data: 13/06/2024
- Divisa: EUR
- Costos indirectes: 3 %
- IVA: 21 %

## X Control de qualitat i assaigs

### XC Fusteria

#### XCM Metàl·lica

**XCM010** U Assaig de perfil d'alumini per fusteria.
Assaigs a realitzar en laboratori acreditat en l'àrea tècnica corresponent, sobre una mostra, agafada en obra, de perfil d'alumini utilitzat en la fabricació de fusteria, per la determinació de les següents característiques: mesures i toleràncies (inèrcia del perfil) segons UNE-EN 755-9, qualitat del segellat de la pel·lícula d'anoditzat segons UNE-EN 12373-5 i UNE-EN 12373-6. Fins i tot desplaçament a obra i informe de resultats.
Inclou: Desplaçament a obra. Presa de mostres. Realització dels assajos. Redacció d'informe dels resultats dels assajos realitzats.
Criteri d'amidament de projecte: Assaig a realitzar, segons documentació del Pla de control de qualitat.

| Codi | Ut | Descripció | Rendiment | Preu | Import |
|---|---|---|---|---|---|
| mt49des010 | U | Repercussió de desplaçament a obra per la presa de mostres. (material) | 1 | 0.74 | 0.740 |
| mt49alc020 | U | Presa en obra de mostres d'elements de fusteria d'alumini anoditzat. (material) | 1 | 32.02 | 32.020 |
| mt49alc080 | U | Assaig per determinar les mides i toleràncies d'un perfil d'alumini anoditzat (inèrcia), segons UNE-EN 755-9. (material) | 1 | 71.71 | 71.710 |
| mt49alc070 | U | Assaig per determinar la qualitat del segellat de la capa d'anoditzat, segons UNE-EN 12373-5 i UNE-EN 12373-6. (material) | 1 | 138.01 | 138.010 |
| mt49alc030 | U | Informe de resultats dels assaigs realitzats sobre una mostra de fusteria d'alumini anoditzat. (material) | 1 | 96.06 | 96.060 |
| % | % | Costos directes complementaris | 2 % | 338.540 | 6.771 |
|  |  | Costos directes |  |  | 345.311 |
