# Assaig sònic de pilons

- Propietat de l'arxiu: CYPE Ingenieros S.A.
- Format: FIEBDC-3/2016
- Programa: Generador de preus de la construcció. CYPE Ingenieros, S.A.
- Data: 11/03/2024
- Divisa: EUR
- Costos indirectes: 3 %
- IVA: 21 %

## X Control de qualitat i assaigs

### XI Fonamentacions

#### XIP Pilons

**XIP010** U Assaig sònic de pilons.
Assaig sònic a realitzar en obra, sobre un piló, per a la determinació de la seva longitud segons ASTM D5882. Inclús desplaçament a obra.
Inclou: Desplaçament a obra. Realització dels assajos.
Criteri d'amidament de projecte: Assaig a realitzar, segons documentació del Pla de control de qualitat.

| Codi | Ut | Descripció | Rendiment | Preu | Import |
|---|---|---|---|---|---|
| mt49pil010 | U | Assaig sònic per comprovar la longitud d'un piló, amb martell de mà, segons ASTM D5882, inclús desplaçament a obra. (material) | 1 | 18.5 | 18.500 |
| % | % | Costos directes complementaris | 2 % | 18.500 | 0.370 |
|  |  | Costos directes |  |  | 18.870 |
