# Sistema provisional de protecció de vora de forjat, classe A, de polipropilè reforçat amb fibra de vidre

- Propietat de l'arxiu: CYPE Ingenieros S.A.
- Format: FIEBDC-3/2016
- Programa: Generador de preus de la construcció. CYPE Ingenieros, S.A.
- Data: 11/03/2024
- Divisa: EUR
- Costos indirectes: 3 %
- IVA: 21 %

## Y Seguretat i salut

### YC Sistemes de protecció col·lectiva

#### YCF Protecció perimetral de vores de forjat

**YCF012** m Sistema provisional de protecció de vora de forjat, classe A, de polipropilè reforçat amb fibra de vidre.
Sistema provisional de protecció de vora de forjat, classe A, que proporciona resistència només per a càrregues estàtiques i per a superfícies de treball amb un angle d'inclinació màxim de 10°, format per: barana, de polipropilè reforçat amb fibra de vidre, de 1015 mm d'altura i 1520 mm de longitud, amortitzable en 350 usos i guardacossos fixos de seguretat fabricats en acer de primera qualitat amb pintura anticorrosiva, de 37x37 mm i 1100 mm de longitud, separats entre si una distància màxima de 1,52 m i fixats al forjat amb suport mordassa, amortitzables en 20 usos.
Criteri d'amidament de projecte: Longitud mesurada segons Estudi o Estudi Bàsic de Seguretat i Salut.
Criteri de mesura d'obra: S'amidarà la longitud realment muntada segons especificacions d'Estudi o Estudi Bàsic de Seguretat i Salut.

| Codi | Ut | Descripció | Rendiment | Preu | Import |
|---|---|---|---|---|---|
| mt50spb031a | U | Guardacossos fix de seguretat fabricat en acer de primera qualitat amb pintura anticorrosiva, de 37x37 mm i 1100 mm de longitud. (material) | 0.045 | 38.52 | 1.733 |
| mt50spb080b | U | Barana per a guardacossos, de polipropilè reforçat amb fibra de vidre, amb resistència als raigs UV, de 1015 mm d'altura i 1520 mm de longitud. (material) | 0.002 | 78.75 | 0.158 |
| mo119 | h | Oficial 1ª Seguretat i Salut. (mà d'obra) | 0.12 | 28.42 | 3.410 |
| mo120 | h | Peó Seguretat i Salut. (mà d'obra) | 0.12 | 23.81 | 2.857 |
| % | % | Costos directes complementaris | 2 % | 8.158 | 0.163 |
|  |  | Costos directes |  |  | 8.321 |

Residus:
- col·locació: mt50spb031a; factor de residu 1
- col·locació: mt50spb080b; factor de residu 1

## Recursos

**mt50spb031a** U Guardacossos fix de seguretat fabricat en acer de primera qualitat amb pintura anticorrosiva
Dades tècniques: Cost energètic 195.780 MJ; Emissió de CO2 19.968 kg; Codi LER 17 04 05; Massa de l'element 7.8 kg; Volum 0.003714 m3

**mt50spb080b** U Barana per a guardacossos
Dades tècniques: Cost energètic 948.577 MJ; Emissió de CO2 31.722 kg; Codi LER 17 02 03; Massa de l'element 10 kg; Volum 0.016667 m3
Residus:
- embalatge: re170203 Plàstic. (component de residu); rendiment 0.437 kg; Codi LER 17 02 03; Massa de l'element 1 kg; Volum 0.001667 m3
