# Sistema provisional de protecció de vora de forjat, classe B

- Propietat de l'arxiu: CYPE Ingenieros S.A.
- Format: FIEBDC-3/2016
- Programa: Generador de preus de la construcció. CYPE Ingenieros, S.A.
- Data: 11/03/2024
- Divisa: EUR
- Costos indirectes: 3 %
- IVA: 21 %

## Y Seguretat i salut

### YC Sistemes de protecció col·lectiva

#### YCF Protecció perimetral de vores de forjat

**YCF020** m Sistema provisional de protecció de vora de forjat, classe B.
Sistema provisional de protecció de vora de forjat, classe B, d'1 m d'altura, que proporciona resistència només per a càrregues estàtiques i forces dinàmiques febles i per a superfícies de treball amb un angle d'inclinació màxim de 30°, format per: barana principal de tub d'acer de 25 mm de diàmetre i 2500 mm de longitud, amortitzable en 150 usos; 3 baranes intermèdies de tub d'acer de 25 mm de diàmetre i 2500 mm de longitud, disposades de manera que una esfera de 250 mm no passi a través de qualsevol obertura, amortitzables en 150 usos; entornpeu metàl·lic de 3 m de longitud, que tingui la vora superior almenys 15 cm per sobre de la superfície de treball, amortitzable en 150 usos i guardacossos fixos de seguretat fabricats en acer de primera qualitat pintat al forn en epoxi-polièster, de 40 mm de diàmetre i 1200 mm de longitud, separats entre si una distància màxima de 2,5 m i fixats al forjat amb base plàstica embeguda en el formigó, amortitzables en 20 usos.
Criteri d'amidament de projecte: Longitud mesurada segons Estudi o Estudi Bàsic de Seguretat i Salut.
Criteri de mesura d'obra: S'amidarà la longitud realment muntada segons especificacions d'Estudi o Estudi Bàsic de Seguretat i Salut.

| Codi | Ut | Descripció | Rendiment | Preu | Import |
|---|---|---|---|---|---|
| mt50spb060 | U | Base plàstica per a guardacossos. (material) | 0.58 | 2.09 | 1.212 |
| mt50spb030w | U | Guardacossos fix de seguretat fabricat en acer de primera qualitat pintat al forn en epoxi-polièster, de 40 mm de diàmetre i 1200 mm de longitud. (material) | 0.029 | 6.9 | 0.200 |
| mt50spb050a | U | Barana per a guardacossos matritzada, de tub d'acer pintat al forn en epoxi-polièster, de 25 mm de diàmetre i 2500 mm de longitud. (material) | 0.011 | 6.9 | 0.076 |
| mt50spb070 | U | Entornpeu metàl·lic de 3 m de longitud i 150 mm d'altura, pintat al forn en epoxi-polièster. (material) | 0.002 | 24.06 | 0.048 |
| mo119 | h | Oficial 1ª Seguretat i Salut. (mà d'obra) | 0.186 | 28.42 | 5.286 |
| mo120 | h | Peó Seguretat i Salut. (mà d'obra) | 0.186 | 23.81 | 4.429 |
| % | % | Costos directes complementaris | 2 % | 11.251 | 0.225 |
|  |  | Costos directes |  |  | 11.476 |

Residus:
- col·locació: mt50spb030w; factor de residu 1
- col·locació: mt50spb050a; factor de residu 1
- col·locació: mt50spb070 Entornpeu metàl·lic de 3 m de longitud i 150 mm d'altura, pintat al forn en epoxi-polièster; factor de residu 1

## Recursos

**mt50spb030w** U Guardacossos fix de seguretat fabricat en acer de primera qualitat pintat al forn en epoxi-polièster
Dades tècniques: Cost energètic 20.643 MJ; Emissió de CO2 1.071 kg; Codi LER 17 04 05; Massa de l'element 2.1 kg; Volum 0.001 m3

**mt50spb050a** U Barana per a guardacossos matritzada
Dades tècniques: Cost energètic 22.904 MJ; Emissió de CO2 1.188 kg; Codi LER 17 04 05; Massa de l'element 2.33 kg; Volum 0.00111 m3

**mt50spb070** U Entornpeu metàl·lic de 3 m de longitud i 150 mm d'altura, pintat al forn en epoxi-polièster
Dades tècniques: Cost energètic 88.470 MJ; Emissió de CO2 4.590 kg; Codi LER 17 04 05; Massa de l'element 9 kg; Volum 0.004286 m3
