# Sistema T de xarxa de seguretat col·locada horitzontalment amb consoles

- Propietat de l'arxiu: CYPE Ingenieros S.A.
- Format: FIEBDC-3/2016
- Programa: Generador de preus de la construcció. CYPE Ingenieros, S.A.
- Data: 11/03/2024
- Divisa: EUR
- Costos indirectes: 3 %
- IVA: 21 %

## Y Seguretat i salut

### YC Sistemes de protecció col·lectiva

#### YCF Protecció perimetral de vores de forjat

**YCF040** m Sistema T de xarxa de seguretat col·locada horitzontalment amb consoles.
Sistema T de xarxa de seguretat col·locada horitzontalment, primera posta, mitjançant muntatge en el terra i elevació posterior a la planta, format per: xarxa de seguretat UNE-EN 1263-1 T A2 M60 Q M, de poliamida d'alta tenacitat, nuada, de color blanc, amortitzable en 10 posades; consola amb braços articulats separats entre si una distància màxima de 4 m, travessers metàl·lics i recolzaments inferiors, amortitzable en 50 usos i caixetins per a ancoratge al forjat, amortitzables en 50 usos. Inclús corda d'unió de polipropilè, per unir les xarxes i corda de lligat de polipropilè, per lligar la corda perimetral de les xarxes a un suport adequat.
Criteri d'amidament de projecte: Longitud mesurada segons Estudi o Estudi Bàsic de Seguretat i Salut.
Criteri de mesura d'obra: S'amidarà la longitud realment muntada segons especificacions d'Estudi o Estudi Bàsic de Seguretat i Salut.

| Codi | Ut | Descripció | Rendiment | Preu | Import |
|---|---|---|---|---|---|
| mt50sph010ja | m² | Xarxa de seguretat UNE-EN 1263-1 T A2 M60 Q M, de poliamida d'alta tenacitat, nuada, de color blanc. Corda de xarxa de calibre 4,5 mm. Energia de la xarxa A2 (entre 2,2 i 4,4 kJ). Configuració de la xarxa quadrada, amb corda perimetral de polipropilè de 16 mm de diàmetre. (material) | 0.322 | 3.77 | 1.214 |
| mt50spr170a | m | Corda d'unió UNE-EN 1263-1 N de polipropilè d'alta tenacitat, amb tractament als rajos UV, D=8 mm i càrrega de ruptura superior a 7,5 kN. (material) | 0.116 | 0.21 | 0.024 |
| mt50spr180a | m | Corda de lligat UNE-EN 1263-1 G de polipropilè d'alta tenacitat, amb tractament als rajos UV, D=12 mm i càrrega de ruptura superior a 20 kN. (material) | 0.22 | 0.36 | 0.079 |
| mt50sph120 | U | Consola metàl·lica composta per dos braços articulats, de 3,75 m de longitud cadascun, separats entre sí 4 m, dos travessers, de 5,8 m de longitud cadascun i dos recolzaments inferiors. (material) | 0.003 | 1005.98 | 3.018 |
| mt50sph121a | U | Caixetí metàl·lic per a ancoratge de la consola al forjat. (material) | 0.01 | 74.59 | 0.746 |
| mo119 | h | Oficial 1ª Seguretat i Salut. (mà d'obra) | 0.264 | 28.42 | 7.503 |
| mo120 | h | Peó Seguretat i Salut. (mà d'obra) | 0.264 | 23.81 | 6.286 |
| % | % | Costos directes complementaris | 2 % | 18.870 | 0.377 |
|  |  | Costos directes |  |  | 19.247 |

Residus:
- col·locació: mt50sph010ja; factor de residu 1

## Recursos

**mt50sph010ja** m² Xarxa de seguretat UNE-EN 1263-1 T A2 M60 Q M
Dades tècniques: Cost energètic 35.167 MJ; Emissió de CO2 1.746 kg; Codi LER 17 02 03; Massa de l'element 0.329 kg; Volum 0.000548 m3
Residus:
- embalatge: re170203 Plàstic. (component de residu); rendiment 0.034 kg; Codi LER 17 02 03; Massa de l'element 1 kg; Volum 0.001667 m3
