# Empostissat de fusta per a protecció de buit horitzontal d'ascensor

- Propietat de l'arxiu: CYPE Ingenieros S.A.
- Format: FIEBDC-3/2016
- Programa: Generador de preus de la construcció. CYPE Ingenieros, S.A.
- Data: 11/03/2024
- Divisa: EUR
- Costos indirectes: 3 %
- IVA: 21 %

## Y Seguretat i salut

### YC Sistemes de protecció col·lectiva

#### YCH Protecció de buits horitzontals en estructures

**YCH035** U Empostissat de fusta per a protecció de buit horitzontal d'ascensor.
Protecció de buit horitzontal de forjat, per a pas d'ascensor de 2x1,9 m mitjançant taulons de fusta de pi de 25x7,5 cm, col·locats un al costat d'un altre fins a cobrir la totalitat del buit, units a un roll de fusta de 10 a 12 cm de diàmetre mitjançant clavaó, quedant el conjunt amb la suficient resistència per suportar els esforços als quals se'l sotmetrà i subjecte al forjat amb claus plans d'acer de manera que s'impedeixi el seu moviment horitzontal. Amortitzable en 4 usos.
Criteri d'amidament de projecte: Nombre d'unitats previstes, segons Estudi o Estudi Bàsic de Seguretat i Salut.
Criteri de mesura d'obra: Es mesurarà el nombre d'unitats realment col·locades segons especificacions d'Estudi o Estudi Bàsic de Seguretat i Salut.

| Codi | Ut | Descripció | Rendiment | Preu | Import |
|---|---|---|---|---|---|
| mt50spv030a | m | Roll de fusta, de 10 a 12 cm de diàmetre. (material) | 0.8 | 4.52 | 3.616 |
| mt50spa050o | m³ | Tauló de fusta de pi, dimensions 25x7,5 cm. (material) | 0.078 | 439.2 | 34.258 |
| mt50sph020 | kg | Claus plans d'acer de 20x100 mm. (material) | 1.012 | 1.21 | 1.225 |
| mo119 | h | Oficial 1ª Seguretat i Salut. (mà d'obra) | 0.683 | 28.42 | 19.411 |
| mo120 | h | Peó Seguretat i Salut. (mà d'obra) | 0.683 | 23.81 | 16.262 |
| % | % | Costos directes complementaris | 2 % | 74.772 | 1.495 |
|  |  | Costos directes |  |  | 76.267 |

Residus:
- col·locació: mt50spv030a Roll de fusta, de 10 a 12 cm de diàmetre; factor de residu 0.0119714
- col·locació: mt50spa050o Tauló de fusta de pi, dimensions 25x7,5 cm; factor de residu 1
- col·locació: mt50sph020 Claus plans d'acer de 20x100 mm; factor de residu 0.010598

## Recursos

**mt50spv030a** m Roll de fusta, de 10 a 12 cm de diàmetre
Dades tècniques: Cost energètic 403.098 MJ; Emissió de CO2 -12.270 kg; Codi LER 17 02 01; Massa de l'element 6.498 kg; Volum 0.005907 m3
Residus:
- embalatge: re170203 Plàstic. (component de residu); rendiment 0.002 kg; Codi LER 17 02 03; Massa de l'element 1 kg; Volum 0.001667 m3

**mt50spa050o** m³ Tauló de fusta de pi, dimensions 25x7,5 cm
Dades tècniques: Cost energètic 78108.000 MJ; Emissió de CO2 -1069.500 kg; Codi LER 17 02 01; Massa de l'element 575 kg; Volum 0.522727 m3

**mt50sph020** kg Claus plans d'acer de 20x100 mm
Dades tècniques: Cost energètic 9.830 MJ; Emissió de CO2 0.510 kg; Codi LER 17 04 05; Massa de l'element 1 kg; Volum 0.000476 m3
