# Protecció de buit de finestra en tancament exterior

- Propietat de l'arxiu: CYPE Ingenieros S.A.
- Format: FIEBDC-3/2016
- Programa: Generador de preus de la construcció. CYPE Ingenieros, S.A.
- Data: 11/03/2024
- Divisa: EUR
- Costos indirectes: 3 %
- IVA: 21 %

## Y Seguretat i salut

### YC Sistemes de protecció col·lectiva

#### YCK Protecció de buits verticals

**YCK020** U Protecció de buit de finestra en tancament exterior.
Protecció de buit de finestra d'entre 95 i 165 cm d'amplada en tancament exterior, mitjançant dos tubs metàl·lics extensibles, amb cargol cilíndric amb hexàgon interior per a clau Allen, per a fixació dels tubs, amortitzables en 20 usos, col·locats una vegada construïda el full exterior del tancament i ancorats als orificis prèviament realitzats en els laterals del buit de la finestra.
Criteri d'amidament de projecte: Nombre d'unitats previstes, segons Estudi o Estudi Bàsic de Seguretat i Salut.
Criteri de mesura d'obra: Es mesurarà el nombre d'unitats realment col·locades segons especificacions d'Estudi o Estudi Bàsic de Seguretat i Salut.

| Codi | Ut | Descripció | Rendiment | Preu | Import |
|---|---|---|---|---|---|
| mt50spb015b | U | Tub metàl·lic extensible de 95/165 cm de longitud, amb cargol cilíndric amb hexàgon interior per a clau Allen, per a fixació dels tubs. (material) | 0.1 | 112.9 | 11.290 |
| mo120 | h | Peó Seguretat i Salut. (mà d'obra) | 0.12 | 23.81 | 2.857 |
| % | % | Costos directes complementaris | 2 % | 14.147 | 0.283 |
|  |  | Costos directes |  |  | 14.430 |

Residus:
- col·locació: mt50spb015b; factor de residu 1

## Recursos

**mt50spb015b** U Tub metàl·lic extensible de 95/165 cm de longitud
Dades tècniques: Cost energètic 48.659 MJ; Emissió de CO2 2.525 kg; Codi LER 17 04 05; Massa de l'element 4.95 kg; Volum 0.002357 m3
